# Haus Mosaik Lebenshilfe in Füssen
Angebotsaufforderung (GAEB DA 2000 1.2, DA83)
Projekt: 749
Währung: EUR
Ausführungsbeginn: 01.06.2026
Ausführungsende: 02.10.2026
Auftraggeber: Lebenshilfe Ostallgäu-Kaufbeuren e.V., Porschestraße 30, 87600 Kaufbeuren, Deutschland
Erstellt mit: NEVARIS/ GAEB Toolbox V3.3 G90 R20220330, NEVARIS 23.1.0, 25.03.2026

## 49 Möblierung

*Hinweis: Angaben zum Gebäude*
Allgemein
Die Ausschreibung umfasst die Möblierung für den Neubau einer Kindertagesstätte,
Frühförderstelle und Förderstätte - Haus Mosaik - mit einer gemeinsam genutzten Tiefgarage, östlich der bestehenden Wertachtal-Werkstätten in der Hiebelerstraße in 87629 Füssen.

Anfahrt zur Baustelle
Die Erschließung der Baustelle erfolgt über die Kemptener Straße entlang der Hiebelerstraße
bis zum Baugrundstück.
Ein Lageplan mit den Baufeldflächen liegt den Planunterlagen bei.
Ein detaillierter Baustelleneinrichtungsplan ist vom AN zu erstellen und rechtzeitig
vor Baubeginn der Bauleitung zur Abstimmung vorzulegen.
Diese Leistung ist mit einzurechnen und wird nicht separat vergütet.

Bruttorauminhalt (BRI) des Objektes
Bruttorauminhalt gesamt: ca. 15.210 m³.

Anzahl der Geschosse: 4 (Tiefgarage, Erdgeschoss, 1. / 2. Obergeschoss).
Gebäudeklasse: 3 (Sonderbau).

Tiefgarage mit den Außenmaßen von ca. 51,08 x 17,51 m (Stahlbetontechnologie) zzgl. Rampenbauwerk. Erdgeschoss, 1. / 2. Obergeschoss mit den Außenmaßen von
ca. 51,70 x 16,60 m (Holzbautechnologie) zzgl. umlaufenden Laubengang
in den Obergeschossen.

Gebäude mit Flachdach mit einer Gebäudehöhe von ca. 10,41 m, Dachüberstand Nord / Süd
ca. 3,06 m und Ost / West ca. 1,34 m - Dachüberstand entspricht umlaufendem Laubengang.

Baustelleneinrichtungen, insbesondere Beschränkungen wie die Verordnung zum Schutz vor anlagebedingten Immisionen in der Stadt Füssen (Baulärmverordnung) in ihrer aktuell gültigen Fassung etc. sind zu beachten.
Der vom Auftragnehmer zu erstellende bzw. vorgeschlagene Baustelleneinrichtungsplan ist mit
dem Architekten und der Bauherrschaft vor Beginn der Arbeiten abzustimmen.

*Hinweis: Vorbemerkung*
Allgemeines:
Grundlage der Ausschreibung ist die VOB in ihrer neuesten Fassung und die einschlägigen
DIN-Normen.

DIE  GEWÄHRLEISTUNG  BETRÄGT  4 JAHRE

Der Hauptunternehmer hat für den Anschluss von Bauwasser und Baustrom zu sorgen. Die Einrichtungen
hierfür sind über die gesamte Bauzeit den übrigen Handwerkern kostenneutral zur Verfügung zu stellen,
bis die Versorgung mit Strom und Wasser hausintern sichergestellt ist. Die Kosten für den Strom- und Wasserverbrauch werden vom Bauherrn direkt an die öffentlichen Versorgungsträger bezahlt.

Jeder Auftragnehmer hat dafür zu sorgen, dass er die Baustelle nach Auftragsbeendigung in sauberen, ordnungsgemäßen Zustand verlässt. Insbesondere zu den Wochenenden hin ist die Baustelle von allen anwesenden Handwerkern in aufgeräumtem Zustand zu verlassen und sofern notwendig auf Anweisung
der Bauleitung in besenreinen Zustand zu versetzen.
Es wird darauf hingewiesen, dass die tägliche Beseitigung aller durch den AN verursachten Verunreinigungen und des Bauschuttes zu seinen vertraglichen Leistungen gehört. Der AN hat dabei die Vorschriften der Verpackungsverordnung und Sondermüllbeseitigung zu beachten.
Sämtliche anfallenden Verpackungsmaterialien, Folien, Eimer, Abfälle und Materialreste (in rohem und verarbeitetem Zustand) etc. sind vom Auftragnehmer selbst zu entsorgen. Geschieht dies nicht, kann
der AG dies nach erfolgloser erster Mahnung mit einer Beseitigungsfrist von zwei Arbeitstagen
auf Kosten des AN veranlassen.

Der Hauptunternehmer hat für eine einwandfreie Absicherung der Baustelle zu sorgen.
Seine Baustelleneinrichtung - insbesondere der Hochbaukran - ist den übrigen Handwerkern gegen Aufwandsentschädigung zur Verfügung zu stellen.
Auf die Schlussrechnung werden Abschlagszahlungen gewährt.
Ihre Anzahl wird im Bauvertrag festgelegt.

Regieberichte über Regiearbeiten, die mit der Bauleitung abgesprochen wurden, sind binnen
3-Werktagen nach ihrer Ausführung der Bauleitung zur Unterschrift vorzulegen. Ansonsten
erfolgt keine Anerkennung.
Es wird besonders auf die Prüfungs- und Hinweispflicht des AN im Sinne der VOB Teil B Paragraph 3
Absatz 3 hingewiesen. In diesem Rahmen sind alle Maße vom AN in eigener Verantwortung am Bau
und in den Bauzeichnungen zu prüfen.
Auf die Einhaltung der Vorschriften der Bauberufsgenossenschaft und des SiGe-Koordinators wird hier im Besonderen hingewiesen.

ÄNDERUNGEN  IM  LEISTUNGSVERZEICHNIS  UND  IM  TEXT  SIND  UNZULÄSSIG

*Hinweis: Weitere Besondere Vertragsbedingungen*
Fortsetzung Weitere Besondere Vertragsbedingungen, siehe Formblatt 214.H - Besondere Vertragsbedingungen.

1.1 Beginn der Leistung
Beginn der Leistung im Sinne des Formblattes 214.H, Nr. 1 ist die Aufnahme der ausgeschriebenen
Leistungen. Hierzu zählen auch Aufmaße, Planungen (z. B. Werkstatt- und Montagezeichnungen) und Ermittlungen bzw. Vorarbeiten. Diese sind auf Verlangen dem Auftraggeber vorzulegen.

1.2 Nachtragsangebote (§ 2)
Alle Nachtragsangebote sind einschließlich der notwendigen begründenden Unterlagen (Kalkulationen, Aufmaße, etc.) 1-fach beim Auftraggeber rechtsgültig und zugleich 1-fach beim Architekturbüro zur
inhaltlichen Prüfung einzureichen.

1.3 Werbung der Firma / Bautafel (§ 4 Abs. 1)
Auf der Baustelle ist Firmenwerbung grundsätzlich verboten.
Dies betrifft auch Gerüste, Container und Schutzvorrichtungen. Ausnahmen bedürfen der schriftlichen Genehmigung des AG.

1.4 Besichtigung von Baustellen (§ 4 Abs. 1)
Die Besichtigung von Baustellen durch Dritte bedarf der vorherigen Zustimmung des Auftraggebers.

1.5 Übernachtungsverbot (§ 4 Abs. 1)
Auf der gesamten Baustelle besteht striktes Übernachtungsverbot.

1.6 Ergänzung zu § 4 Nr. 4 VOB/B:
1.6.1 Anschlussmöglichkeiten hat der AN zu erstellen und zu unterhalten.
1.6.2 Die Kosten des Verbrauchs für Strom und Wasser übernimmt der AG.
Ausgenommen sind die Kosten für Eigenbedarf des AN (Containerversorgung etc.).
Diese sind vom AN zu tragen. Entsprechende Zwischenzähler sind vom AN zu setzen.
Die Zählerstände (Beginn und Ende der Nutzungsdauer) sind gemeinsam mit der
Bauleitung des AG zu dokumentieren.
1.6.3 Notwendige Lager- und Arbeitsplätze werden von der Bauleitung zugewiesen.
1.6.4 Sanitäranlagen hat der AN zu erstellen und zu unterhalten.
1.6.5 Lager- und Aufenthaltscontainer müssen durch den AN bei Bedarf geliefert werden.

1.7 Nachunternehmereinsatz (§ 4 Abs. 8)
Für die Leistungen, auf die der Betrieb des AN eingerichtet ist, besteht zunächst nach § 4 Abs. 8 VOB/B
die Selbstausführungspflicht. Ausgenommen hiervon sind diejenige Nachunternehmer, die bereits vor Auftragsvergabe namentlich für konkrete Teilleistungen benannt wurden.
Jeglicher Nachunternehmerwechsel ist vor Aufnahme der Tätigkeiten auf der Baustelle durch den
Auftraggeber genehmigen zu lassen. Dabei gilt jede Abweichung zu den zur Vergabe genannten Nachunternehmern als Wechsel.
Für die Genehmigung sind die kompletten Eignungsnachweise nach Formblatt 124, sowie die
Eigenerklärung oder ein Nachweis der Eintragung in die Liste des Vereins für die Präqualifikation
von Bauunternehmen e.V. (Präqualifikationsverzeichnis) für jeden einzelnen Nachunternehmer so
rechtzeitig vorzulegen, dass eine ordnungsgemäße Prüfung der Unterlagen durch den Auftraggeber
während der üblichen Geschäftszeiten möglich ist.
Einem Wechsel des Nachunternehmers wird grundsätzlich nur zugestimmt, wenn ein triftiger Grund
für einen Wechsel des Nachunternehmers vorliegt. Ein solcher wird unterstellt, wenn eine Kündigung
des bisherigen Nachunternehmers durch den Hauptunternehmer nach § 8 VOB/B gerechtfertigt ist.
Die Verträge mit Nachunternehmern sind nach VOB/B zu schließen.
Verstöße gegen diese Vertragsklausel berechtigen den Auftraggeber zur Kündigung aus wichtigem
Grund und führen ggf. zum Verlust der Präqualifikation.
Der Vergabe von Leistungen aus dem Vertrag an Nach-Nachunternehmer wird grundsätzlich nicht
zugestimmt.

1.8 Rechnungen (§ 14)
Alle Rechnungen sind 1-fach beim Auftraggeber rechtsgültig und zugleich 1-fach einschließlich der
notwendigen begründenden Unterlagen (Aufmaße, Abrechnungszeichnung, etc.) beim Architekturbüro
zur inhaltlichen Prüfung einzureichen. Rechnungen sind ihrem Zweck nach als Abschlags-, oder Schlussrechnungen zu bezeichnen.
Die Rechnungen sind kumulierend und fortlaufend aufzustellen.

1.9 Anordnung von Stundenlohnarbeiten (§ 15)
Die Stundenlohnzettel sind wöchentlich einzureichen.

1.10 Bauleiter
Auf der Baustelle muss ständig eine fachlich qualifizierte, deutsch sprechende Aufsichtsperson des Auftragnehmers anwesend sein.

1.11 Baustellenbesprechungen
Der Auftragnehmer hat zu den Baustellenbesprechungen, die der Auftraggeber regelmäßig durchführt,
einen bevollmächtigten deutsch sprechenden Vertreter zu entsenden.
Die Besprechungen finden jeweils wöchentlich statt.

1.12 Sicherheits- und Gesundheitsschutzplan
Zur Durchführung der Maßnahme wird durch den AG und den SiGe-Koordinator ein Sicherheits- und Gesundheitsschutzplan erstellt.
Der AN hat seine Beschäftigten über den SiGe-Plan zu informieren.
Der SiGe-Plan ist zu beachten und in der Firmenbauleitung bereitzuhalten.

1.13 Bautagesberichte
Der Auftragnehmer hat auf Verlangen Bautagesberichte zu führen und dem Auftraggeber
bzw. der Objektüberwachung diese arbeitstäglich unaufgefordert vorzulegen.
Die Bautagesberichte haben mindestens folgende Angaben zu enthalten:
- Personal-, Nachunternehmer- (Name, Lohngruppe) und Geräteeinsatz.
- Materiallieferungen.
- Arbeitsleistung, Arbeitsfortschritt.
- Klimadaten: Temperatur und Witterung.
- Besondere Vorkommnisse: Begehungen, Behinderungen, Schäden, Unfälle, etc.
- Anweisungen durch die Objektüberwachung, bzw. den Bauherrn.
- Abweichungen vom Leistungsverzeichnis, bzw. von der Ausführungsplanung.

1.14 Mängelmanagement-System
Vom Auftraggeber, bzw. dessen Objektüberwachung wird ein digitales Dokumentations- und Mängelmanagement-System eingesetzt, das verpflichtend zur Beseitigung von Ausführungs- und Gewährleistungsmängeln ebenfalls vom Auftragnehmer zu verwenden ist.
Mängelanzeigen werden hierbei durch die Objektüberwachung mit einem integrierten QR-Code
bzw. Weblink erstellt und verteilt.
Die Freimeldung des AN erfolgt ebenfalls über den QR-Code bzw. Link.
Der AN kann ohne Anmeldung eine Rückmeldung zum Status geben. Ihm entstehen hierfür
daher keine zusätzlichen Kosten.

1.15 Herstellen von Zeichnungen und Unterlagen
Die Planverteilung erfolgt digital. Die Ausführungspläne werden dem AN in digitaler Ausführung
unentgeltlich zur Verfügung gestellt. Ausdrucke auf Papier sind vom AN für den eigenen Bedarf
selbst zu organisieren.

1.16 Herstellen von Zeichnungen und Unterlagen
- Formerfordernisse -
Der Auftragnehmer hat die Zeichnungen und Unterlagen normgerecht herzustellen. Die Zeichnungen
sind in einem DIN A - Format zu fertigen. Das größte zulässige Format ist DIN A 0.
Der Planstempel des Auftraggebers ist nach dessen Anweisung anzuwenden.

1.17 Baufristenplan
Der Auftragnehmer hat auf Basis des vom AG vorgelegten Bauablaufplanes einen Baufristenplan für seine vertraglichen Leistungen zu erstellen, anhand dessen die Einhaltung der Vertragsfristen nachgewiesen und überwacht werden kann.
Die Festlegungen des Auftraggebers, z. B. zur baufachlichen oder terminlichen Koordinierung mit den
übrigen Leistungsbereichen, sind zu berücksichtigen. Bei Änderungen der Vertragsfristen oder bei
erheblichen Abweichungen von sonstigen Festlegungen ist der Plan durch den Auftragnehmer
unverzüglich fortzuschreiben. Der Plan ist dem Auftraggeber 18 Werktage nach Auftragserteilung,
bei Überarbeitungen unverzüglich jeweils in 3-facher Fertigung zu übergeben.

1.18 Abnahme
Eine förmliche Abnahme der Leistung wird verlangt.

*Hinweis: Baustellenordnung*
2.1 Während der Bauarbeiten muss sich mindestens eine ständig anwesende Aufsichtsperson des Auftragnehmers ausreichend auf Deutsch verständigen können. Kann dies nicht gewährleistet werden,
muss der AN eine / -n Dolmetscher / -in zur Verfügung stellen.

2.2 Anweisungen des Sicherheitskoordinators sind sofort umzusetzen. Die Sicherheitsunterweisungen von Nachunternehmern hat der Auftragnehmer eigenverantwortlich gemäß den Vorgaben der DGUV und BG vorzunehmen.

2.3 Auf der Baustelle herrscht absolutes Alkohol- und Rauchverbot. Bei erstmaligem Verstoß wird für den Arbeitstag vom Gelände verwiesen. Bei wiederholtem Verstoß erfolgt Hausverbot.

2.4 Feuergefährliche Tätigkeiten sind der Bauleitung vorher anzuzeigen. Dazu gehören u. a. Schweißarbeiten, Flexarbeiten, Arbeiten mit Gasbrennern, Verwendung brandgefährlicher / explosionsgefährlicher Substanzen.

2.5 Ein- / Ausgänge und Zuwege sind ständig freizuhalten.

2.6 Es sind lärmintensive und erschütterungsstarke Arbeiten vorab bei der Bauleitung anzumelden.
Baustelleneinrichtungsflächen sind ebenfalls mit der örtlichen Bauleitung abzustimmen.

2.7 Die eigenen Arbeitsflächen sind vom AN am Ende eines jedes Arbeitstages aufzuräumen.
Fenster und Türen sind zu schließen.

2.8 Arbeitssicherheit
Vom SiGeKo festgestellte Mängel an Sicherheitseinrichtungen sind umgehend zu beseitigen. Der AN
hat seine Gerüste und Sicherheitseinrichtungen über die gesamte Standzeit turnusmäßig zu kontrollieren
und ggf. Nachbesserungen vorzunehmen.
Für alle Arbeiten des AN sind die einschlägigen Unfallverhütungsvorschriften sowie Maßnahmen
entsprechend gelber Mappe der BG (Bausteine, Arbeitsverfahren) zu beachten.
Montageanweisungen sowie Gefährdungsbeurteilungen sind vor Arbeitsbeginn dem SiGe-Koordinator
und der Bauleitung vorzulegen, evtl. anfallende Kosten sind in die Einheitspreise einzurechnen.
Auf das Tragen der persönlichen Schutzausrüstung entsprechend gelber Mappe der BG, E,
wird besonders hingewiesen.

*Hinweis: Ausführungsfristen*
Vorsatzschalen KW 22-25 / 2026
Möblierung KW 34-40 / 2026

*Hinweis: Allgemeine Vorbemerkungen*
1. Grundlagen der Ausschreibung
Die Leistungen sind gemäß den Vorschriften der VOB/B (Vergabe- und Vertragsordnung für Bauleistungen,
Teil B) sowie der VOB/C (Allgemeine Technische Vertragsbedingungen für Bauleistungen) in der
jeweils aktuellen Fassung auszuführen.
Ergänzend gelten die einschlägigen Normen, Verordnungen und gesetzlichen Bestimmungen,
insbesondere die Bauordnung des jeweiligen Bundeslandes, die Arbeitsschutzbestimmungen
und die Unfallverhütungsvorschriften.

2. Beschreibung der Leistungen
Alle Positionen im Leistungsverzeichnis sind vom Auftragnehmer vollumfänglich, fachgerecht
und unter Berücksichtigung der allgemein anerkannten Regeln der Technik auszuführen.
Die Baumeisterarbeiten umfassen insbesondere Erdarbeiten, Beton- und Stahlbetonarbeiten, Grundleitungen und Hausanschlüsse, Abdichtungsarbeiten, Dämmarbeiten sowie sonstige konstruktive Leistungen, die im Rahmen des Rohbaus erforderlich sind.

3. Baustellenorganisation
Die Baustelleneinrichtung erfolgt gemäß den Vorgaben des Bauherrn und ist in Abstimmung mit
allen beteiligten Gewerken durchzuführen.
Der Auftragnehmer hat dafür Sorge zu tragen, dass die Baustelle stets in einem ordnungsgemäßen
und sicheren Zustand gehalten wird.
Der Zugang zur Baustelle ist freizuhalten, und es sind Maßnahmen zur Einhaltung der Verkehrssicherungspflichten zu treffen.

4. Bauausführung und Qualitätssicherung
Der Auftragnehmer hat die Arbeiten so auszuführen, dass Schäden an angrenzenden Bauwerken
und Anlagen vermieden werden.
Vor Beginn der Arbeiten sind Bestandsunterlagen und Pläne sorgfältig zu prüfen. Eventuelle Unklarheiten
sind unverzüglich mit dem Auftraggeber oder Planer zu klären.
Alle verwendeten Materialien müssen den ausgeschriebenen Spezifikationen entsprechen
und auf Wunsch des Auftraggebers mit Prüfzeugnissen oder Zertifikaten nachgewiesen werden.

5. Abrechnung und Mengenprüfung
Die Abrechnung erfolgt nach den tatsächlich erbrachten und aufgemessenen Leistungen. Maßgeblich
sind die Mengenangaben und Abrechnungsregeln gemäß den Vorgaben der VOB/C.
Vor der Abrechnung sind alle erbrachten Leistungen vom Auftraggeber oder dessen Bevollmächtigtem
zu prüfen und abzunehmen.

6. Sicherheit und Arbeitsschutz
Der Auftragnehmer ist verpflichtet, die gültigen Arbeitsschutz- und Unfallverhütungsvorschriften
einzuhalten. Der Auftragnehmer trägt die Verantwortung für die Sicherheit seiner Mitarbeiter und
der von ihm beauftragten Nachunternehmer auf der Baustelle.

7. Entsorgung und Umweltschutz
Anfallende Abfälle sind sortenrein zu trennen und gemäß den gesetzlichen Vorschriften fachgerecht zu entsorgen. Es ist darauf zu achten, dass während der Bauausführung keine schädlichen Stoffe in das
Erdreich, Grundwasser oder die Umgebung gelangen.

8. Terminplanung und Fristen
Die Einhaltung der im Bauzeitenplan festgelegten Termine ist zwingend erforderlich.
Verzögerungen sind unverzüglich schriftlich mitzuteilen. Der Auftragnehmer hat durch geeignete
Maßnahmen sicherzustellen, dass Terminverzögerungen vermieden oder minimiert werden.

9. Abweichungen und Änderungen
Abweichungen von der Ausschreibung oder zusätzliche Leistungen dürfen nur nach vorheriger schriftlicher Zustimmung des Auftraggebers oder Planers ausgeführt werden.
Änderungen oder Ergänzungen, die sich während der Bauausführung ergeben, sind in einer
Zusatzvereinbarung festzuhalten.

10. Dokumentation und Nachweise
Der Auftragnehmer hat eine lückenlose Baudokumentation zu führen, die dem Auftraggeber auf
Verlangen zur Verfügung zu stellen ist.
Nach Abschluss der Arbeiten sind dem Auftraggeber alle relevanten Unterlagen
wie Prüfprotokolle, Abnahmeberichte und sonstige Nachweise zu übergeben.

11. Gewährleistung
Für die erbrachten Leistungen gilt die gesetzliche Gewährleistung nach den Vorschriften
des BGB in Verbindung mit der VOB/B.
Mängel, die während der Bauzeit oder innerhalb der Gewährleistungsfrist auftreten,
sind vom Auftragnehmer auf eigene Kosten zu beseitigen.

12. Schlussbestimmungen
Sollten einzelne Punkte dieser Vorbemerkungen unwirksam sein, bleibt die Gültigkeit
der übrigen Bestimmungen unberührt. Ergänzende Regelungen oder Vereinbarungen
sind schriftlich zu treffen und Bestandteil des Vertrages.

*Hinweis: Zusätzliche technische Vorbemerkungen*
Zusätzliche technische Vorbemerkungen
Tischlerarbeiten Ausführung gem. VOB/C · DIN 18 355 Tischlerarbeiten,
DIN 18 357 Beschlagsarbeiten
sowie weitere DIN-Normen der VOB Teil C insbesondere:
DIN 18299 Allgemeine Regelungen für Bauarbeiten
jeder Art
DIN 18330 Maurerarbeiten
DIN 18334 Zimmer- und Holzbauarbeiten
DIN 18340 Fugen im Hochbau
DIN 18350 Putz- und Stuckarbeiten
DIN 18355 Schreinerarbeiten
DIN 18388 Beschlagarbeiten
DIN 18360 Metall- und Schlosserarbeiten
DIN 18361 Verglasungsarbeiten
DIN 18363 Anstricharbeiten
DIN 18364 Korrosionsschutzarbeiten
DIN 18095 Rauchschutz
DIN 52175 Holzschutz
DIN 4102 Brandverhalten von Baustoffen und Bauteilen
DIN EN 1634-1 Feuerwiderstandsprüfungen für Tür- und
Abschlusseinrichtungen
Teil 1: Feuerschutzabschlüsse
DIN EN 1364-1 Feuerwiderstandsprüfungen für nichttragende Bauteile
Teil 1: Wände
DIN 4108 Wärmeschutz im Hochbau (August 1981) und die
am 1.1.1984 in Kraft getretene Wärmeschutzverordnung
DIN 4109 Schallschutz im Hochbau
DIN EN 1125 Paniktürverschlüsse
DIN EN 179 Notausgangsverschlüsse
Zur technischen Ausführung sind alle gültigen Regeln nach DIN 18299 (ATV), die technischen
Ausführungen aus DIN18355 - Tischlerarbeiten, die DIN-Vorschriften für Bauteile, Elemente und Material, insbesondere DIN 18357 Beschlagarbeiten, und DIN EN 12207, 12208 und 12210, Fenster und Türen (Luftdurchlässigkeit, Schlagregendichtigkeit, Widerstandsfähigkeit bei Windlast) zubeachten. Darüber hinaus gelten alle zum Ausführungszeitpunkt gültigen EN- und DIN-Normen, Arbeitsstättenrichtlinien, Unfallverhütungs-vorschriften, behördlichen Erlasse und Gesetze sowie die anerkannten Regeln
der Technik und Auflagen der Feuerwehr.
Mit den im Leistungsverzeichnis enthaltenen Angaben über Bauart, Bauteil, Baustoff und Abmessungen
gelten auch der Herstellungsvorgang und -ablauf bis zur fertigen Leistung, unter Zugrundelegung der anerkannten Regeln der Technik und der Ausführungsbestimmungen der DIN-Normen, als beschrieben.
Hierbei bedeutet Bauart auch das Herstellen durch Zusammenfügen der Baustoffe und Bauteile bis
zur fertigen Leistung. Sofern in den Leistungspositionen die Vorgänge "Herstellen", "Liefern" oder "Einbauen" nicht gesondert beschrieben sind, gelten diese Vorgänge unter Zugrundelegung der allgemein anerkannten Regeln der Baukunst und Technik, der gesetzlichen und behördlichen Bestimmungen und Ausführungsbestimmungen nach den DIN-Normen der ATV-VOB, Teil C, als beschrieben.
Im LV sind Alternativpositionen enthalten. Die Alternativpositionen werden in die Wertung einbezogen. Die Entscheidung, welche der alternativen oder Bedarfspositionen zurAusführung kommt, fällt der AG erst im Rahmen der Wertung und bei Auftragserteilung. Für die im Leistungsverzeichnis
aufgeführten Arbeiten gelten folgende Regelungen:

1. Für Ausführung, Nebenleistung, Aufmaß und Abrechnung sind DIN 18299 und 18355, neueste Fassung, maßgebend. Das Einrichten, Vorhalten und Räumen der Baustelle sind Nebenleistungen.

2. Grundlage für die Lieferung der Baustoffe und Ausführung der Arbeiten sind:
- Die Zeichnungen des Planers
- Die Verarbeitungsrichtlinien der Werkstoffhersteller
- Falls erforderlich hat der Auftragnehmer eigene
Konstruktionszeichnungen anzufertigen und den Planern 2-fach zur Genehmigung vorzulegen.
Nach der Prüfung erhält der Auftragnehmer einen Plan mit Freigabevermerk zurück, eventuell
vorgenommene Korrekturen sind zu übernehmen.

3. Anzubietende Fabrikate für Bauteile und Materialien sind entspr. den im Leistungsverzeichnis
vorgegebenen Qualitäten und Anforderungen bzw. Typen oder Fabrikate anzubieten. Die optische
Ausführung ist von großer Bedeutung.

Grundlage in der Planung ist ein in sich schlüssiges Farbkonzept. Bei Angebot alternativer Fabrikate
wird die Eignung auch in Bezug auf optische Gleichwertigkeit zum fertigen Farbkonzept geprüft.
Bezüglich der Gleichwertigkeit abweichender technischer Spezifikationen gilt VOB Teil A, Paragraph 21, Nr. 2.

Soweit in der Leistungsbeschreibung auf technische Spezifikationen, z. B. nationale Normen, mit denen Europäische Normen umgesetzt werden, europäische technische Zulassungen, gemeinsame technische Spezifikationen, internationale Normen, Bezug genommen wird, werden auch den ausdrücklichen
Zusatz "oder gleichwertig", immer gleichwertige technische Spezifikationen in Bezug genommen.

4. Baustoffe:
Verwendete Holzwerkstoffplatten dürfen kein Formaldehyd enthalten. Die Verarbeitungsempfehlung für Holzplattenwerkstoffe ist zu beachten. Die Anliefermöglichkeiten zu den jeweiligen Räumen sind zu berücksichtigen.

5. Gerüste:
Gerüste - auch über 2,0 m Höhe - sind in die EHP einzukalkulieren. Angabe der Raumhöhen erfolgt im Leistungsbeschrieb bzw. entsprechend Planungsunterlagen.

6. Anlieferung, Transport:
Die Arbeiten kommen in allen Stockwerken des Gebäudes (Kellergeschoss,  Erdgeschoss, 1. und 2. Obergeschoss) zur Ausführung. Ein Aufzug steht nicht zur Verfügung.

7. Abrechnung:
Die Abrechnung erfolgt nach:
-Din 18 299 allgemeine Regelungen
-Din 18 355 Tischlerarbeiten

8. Mustervorlagen:
Für alle beschriebenen Oberflächen sichtbarer Bauteile sind bis zu 2 Mustervorlagen DIN A4, Furniere und Beschichtungen aufgezogen auf Trägerplatte, herzustellen. Die Muster sind in der jeweiligen Oberflächen-Endbeschichtung / Lackierung herzustellen. Zu Lackierungen können verschiedene Muster angefordert werden.
Aufwand für Mustervorlagen sind in die EHP einzukalkulieren.

9. Schutzmaßnahmen:
Die Räumlichkeiten und eventuell vorhandenes Mobiliar sind beim Einbau gegen Staubentwicklung zu schützen, gegebenenfalls mit Folien abzudecken. Der anfallende Montageschmutz und -staub ist täglich restlos zu entfernen. Werkzeug und Teile können nur bedingt in den Räumen der Baustelle gelagert werden.

10. Baustelleneinrichtung
Der Aufwand für das Einrichten und Räumen der Baustelle für sämtliche in der Leistungsbeschreibung aufgeführten Leistungen unter Berücksichtigung der zeitlichen Einzelabschnitte ist in die Einheitspreise einzukalkulieren.

11. Abnahme der Vorleistungen
Die Vorleistungen anderer Auftragnehmer sind so rechtzeitig zu überprüfen, dass die Behebung von eventuell festgestellten Mängeln keine Terminverzögerungen verursacht. Dem Vorunternehmer muss eine angemessene Frist zur Mängelbeseitigung verbleiben.

12. Verarbeitungshinweise
Die Verarbeitungsempfehlung für Holzplattenwerkstoffe ist zubeachten. Die Anliefermöglichkeiten zu den jeweiligen Räumen sind zu berücksichtigen. Ein Lastenaufzug steht nicht zur Verfügung.
Elemente und Wandverkleidungen sind absolut eben, fluchtgerecht und höhengenau zu montieren. Anordnung der Stöße bzw. Fugen entsprechend den beiliegenden Wandansichten. Höhen- und Seitenanbindungen sind exakt aufzunehmen. Alle Befestigungselemente müssen für den jeweiligen Verwendungszweck bauaufsichtlich zugelassen sein.

Montageuntergrund: Stahlbetonwände, Mauerwerk und Trockenbau
Notwendige Unterkonstruktionen oder Abstandshalter z. B. bei der Montage mit Wandabstand, sowie Montagezubehör sind einzukalkulieren. Einleimer/Anleimer und Beschichtungen sind in ganzen Längen bzw. ungestoßen einzubauen. Ausführung der sichtbaren Oberflächen einteilig ohne Stöße. Produktionsformate des Herstellers sind zu berücksichtigen.

Erlauben die Plattenformate der Hersteller nicht die geforderten Zuschnitte, ist dies rechtzeitig vor Fertigungsbeginn der Bauleitung anzuzeigen.
Alle oberflächenbelegten Holzwerkstoffe sind beidseitig belegt auszuführen. Gegenzug nach Beschreibung.

Bei Möbeln ist der Zusammenbau auf der Baustelle mit Verbindungsbeschlägen nicht zugelassen.
Es dürfen nur verleimte Verbindungen zur Ausführung kommen. Verschraubungen ob mit oder ohne Kunststoffköpfen, Nagelungen oder Verwendung von Eurowinkeln oder dgl., sowie alle offenliegendenVerbindungselemente sind nicht zugelassen.
Unterkonstruktionen für Wandbekleidungen sind grundsätzlich Bestandteil der Leistung, auch wenn diese nicht gesondert in Positionen beschrieben ist. Die Ausführung und Tiefe zum Untergrund ist entsprechend den Zeichnungen zu kalkulieren und auszuführen.
Aneinandergereihte oder übereinandergestellte Korpuselemente sind miteinander zu verschrauben. Die Verschraubung erfolgt mittels Hülsenschrauben im Bereich der Lochreihenbohrungen. Die Höhen- und Seitenanbindungen sind exakt aufzunehmen. Türen sind genau auszurichten. Die Passleisten müssen dem Anschlussverlauf sauber angepasst werden.

Bodenberührende Teile von Werkstücken müssen grundsätzlich zum Schutz vor Aufsteigender Feuchtigkeit dauerhaft mittels Einleimer und Lackierung abgesperrt werden.
Ale Ausschnitte z. B. für Elektro- und Sanitäranschlüsse sind Nebenleistungen, soweit sie aus den Planbeilagen erkennbar sind.(Herdschalter, Abwasseranschluss Spüle, etc.). Front-Ausschnitte für bauseitige Einbauten wie Tableaus etc., die noch nicht bekannt sind und die in den Planbeilagen noch nicht eingezeichnet sind werden gesondertvergütet.
Verschnitt wird nicht gesondert vergütet.
Nach erfolgter Montage und Probebetrieb müssen alle Geräte und Einbauten innen und außen gereinigt werden, so dass eine Inbetriebnahme bedenkenlos erfolgen kann.
Von den verwendeten bzw. eingesetzten Materialien dürfen keinerlei, die Gesundheit des Menschen beeinträchtigende, Schädigungen ausgehen.

Lackierung von fest eingebauten Holzwerkstoffen ausschließlich entsprechend Decopaint-Richtlinie.

GRUNDSÄTZLICH IST VOR ORT VOR BEGINN DER ARBEITEN EIN AUFMASS ZU NEHMEN UND DIE POSITION DER BESCHRIEBENEN ELEMENT E MIT MÖGLICHEN E, EDV UND HLS INSTALLATIONEN ABZUGLEICHEN. DIES GILT AUCH FÜR FREISTEHENDE EINZELMÖBEL

Anlagenverzeichnis
siehe Planliste

allgemeine Beschreibung, Angaben gültig für nachfolgende Positionen.
Die Möblierung wird in allen Einzelementen ohne weiter Brandschutzanforderungen ausgeführt, die Einzelpositionen, die eine
Brandschutzanforderung beinhalten sind gekennzeichnet.
Alle Polsterungen sind in Branschutzklasse B1 auszuführen.

Die Arbeiten werden im Kellergeschoss, Erdgeschoss, 1. und 2. Obergeschoss ausgeführt.
Materialbeschreibung:

1. Innen-Korpus und Fachböden innen
melaminbeschichtet standardweiß
mit farbfarbgleicher ABS Kante, Kante gerundet

D00: Trägerplatte melaminbeschichtet
 Dekor wie Resopal Dawn 0140-60
 Farbgleiche ABS Kante

2. Schubladen
doppelwandiges Zargensystem mit verdeckter Führung
mit Zargen aus Edelstahl, Stahl oder Aluminium.
Vollauszüge mit Selbsteinzug und Dämpfung
Boden und Rückwand der Schubladen melaminbeschichtet
lichtgrau
höhere Auszüge mit Seitenreling
angebotenes Produkt/ Fabrikat:

_______________________

3. Scharniere
Ganzmetalltopfbänder vernickelt, sanftes Schließen
Öffnungswinkel 120° mit Schließautomatik, werkzeuglose
Montage, 3dimensional verstellbar
z.B. Blum CLip On mit Aufsatz Blumotion
Anzahl der Bänder nach Türgrößen und Gewicht ausgelegt.
angebotenes Produkt/ Fabrikat:

________________________

4. Fronten, Doppel und Sichtseiten
HPL direkt beschichtet oder HPL 0,8mm, auf Trägerplatte
aufgebracht, mit farbgleicher ABS Kante, Kante im
Radius 2mm gerundet

D01: Trägerplatte (19mm)
Dekor uni HPL 0,8mm
Pfleiderer U19014
farbgleiche ABS Kante

D02: Trägerplatte (19mm)
Dekor uni HPL 0,8mm
Pfleiderer U19515
farbgleiche ABS-Kante

D03:

D04:  Trägerplatte (19mm)
Dekor Holz HPL 0,8mm
Pfleiderer R27043
farbgleiche ABS-Kante

D05:  Trägerplatte (19mm)
Dekor Stein HPL 0,8mm
Resopal TE1C
farbgleiche ABS-Kante

D06:  Trägerplatte (19mm)
Dekor uni HPL 0,8mm
Pfleiderer U11077
farbgleiche ABS-Kante

D07:  Trägerplatte (19mm)
Dekor uni HPL 0,8mm
Resopal 0441
farbgleiche ABS-Kante

D08: Trägerplatte (19mm)
Dekor Holz HPL 0,8mm
Pfleiderer R55008
farbgleiche ABS-Kante

D09:  Trägerplatte (19mm)
Dekor Stein HPL 0,8mm
Resopal 3578
farbgleiche ABS-Kante

D10: Massive Holz
Weisse Tanne
________________________

5. Sockel
HPL direkt beschichtet oder HPL 0,8mm, auf Trägerplatte
aufgebracht, Boden berührende Teile gesperrt gegen
aufsteigende Feuchtigkeit

________________________

6. Rückwand und Arbeitsplatte
HPL direkt beschichtet oder HPL 0,8mm, auf Trägerplatte
aufgebracht, mit farbgleicher ABS-Dick-Kante, Kante im
Radius 2mm gerundet

D05a:  Tischflächen (38mm)
Dekor Terrazzo HPL 0,8mm
Resopal TE1C
farbgleiche ABS-Kante

D08a:  Tischflächen (38mm)
Dekor Terrazzo HPL 0,8mm
Resopal 3578
farbgleiche ABS-Kante

________________________

7. Möbelgriffe
Möbelgriffe von HÄFELE
Bügelgriff aus Stahl. rund, weiß
Häfele: Art.-Nr. 116.09.785

________________________

8. Montage
Die Montage inkl. paßgenauer Zuschnitte, aller nötigen Paß-, Unterlags- und Anschlussmaterialien
ist in die EHP einzukalkulieren.
Versiegelungen, Silikonfugen sind einzukalkulieren.
E-, HLS- Anschlüsse bauseits, Armaturen, Becken und Geräte sind jedoch komplett zu montieren.

________________________

7. Polsterung
P01:
________________________

8. Verfugung
dauerelastische Verfugung ist in die EHP einzukalkulieren.

________________________

9. Schlüsselmanagement
Schlösser und Schlüssel sind Bestandteil der Positionen.
Für alles Möbelschlösser soll es EINE Schließkombination geben.
Für jeden Mitarbeiter muss es einen Schlüssel geben, der somit
für jedes Möbel passt.

________________________

10. Grundlagen
Werkstattpläne
Die Leistung ist auf der Basis der vorliegenden von Jakob Architekten ausgeschrieben.
Die Leistung ist vor Fertigung auf der Basis eines Aufmaßes zeichnerisch darzustellen, mit allen anderen Gewerken abzustimmen und zur Freigabe vorzulegen Basispläne werden als dwg zur Verfügung gestellt.
nach Zeichnungen Nr.
Pläne Nr.
IARC_00_30_GR_0010_CC_Möblierung-EG
IARC_00_50_MP_0010_BB_Kantine_EG
IARC_00_50_MP_0011_BB_Gruppenraum_EG
IARC_00_50_MP_0014_BB_Gruppenraum 2_EG
IARC_00_50_MP_0015_BB_Leitung_EG
IARC_System Schreiner-Möblierung EG
IARC_00_30_GR_0011_BB_Möblierung-1OG
IARC_00_50_MP_0017_AA_Gruppenraum_1.OG
IARC_EG_Lager 1_20
IARC_1OG_Lager 1_20
IARC_1OG_Lager_2 1_20
IARC_System Schreiner-Möblierung 1OG
IARC_00_30_GR_0012_BB_Möblierung-2OG
IARC_00_50_MP_0010_AA_Küche-2OG
IARC_System Schreiner-Möblierung 2OG
IARC_GARDEROBEN_Entwurf_1_20
IARC_00_50_MP_0018_BB_Küche_HPT 1-31_1.OG

### Titel 01 EG Flur Garderoben

*Hinweis: Herstellen, montiern und liefern eines Einzelmöbels im Flurbereich EG.*
Herstellen, montieren und liefern eines Einzelmöbels im Flurbereich EG.
Schattenfuge für Montage oben 20mm

IARC_00_30_GR_0010_CC_Möblierung-EG
IARC_GARDEROBEN_Entwurf_1_20

**01.010 Garderobe Kindergarten**
teiloffenes Garderobenregal mit Unterteilungen und Drehtüre
Seitenwände für Unterteilungen als Eigentumsfächer
unsichtbar und dauerhaft auf Birkenstämme 80mm befestigt nach statischer Anforderung
Boden und Decke aus Holzwerkstoffplatte 19mm mit Oberfläche HPL
Unterteilungen 10mm
Anforderungen an Einzelfächer
Innermaße B/H/T= 24/29/22cm
an Bodenunterseite für jedes Fach je 1 Haken befestigen
z.B. Häfele 84265236 Deckenhaken aus Polyamid mit 3 Haken
oder gleichwertig
Gesamte Höhe: 127cm

Für 50 Kinder

Sonst nach Zeichnung:
IARC_GARDEROBEN_Entwurf_1_20
IARC_00_30_GR_0010_CC_Möblierung-EG

Dekor: D06
Menge: 1,000 St

**01.020 Garderobe Krippe**
Garderobenregal mit Unterteilungen und Drehtüren
unsichtbar und dauerhaft auf Birkenstämme 80mm befestigt nach statischer Anforderung
Boden und Decke aus Holzwerkstoffplatte 19mm mit Oberfläche HPL
Unterteilungen 10mm
Anforderungen an Einzelfächer
Innermaße B/H/T= 24/29/22cm
an Bodenunterseite für jedes Fach je 1 Hacken befestigen
z.B. Häfele 84265236 Deckenhacken aus Polyamid mit 3 Haken
oder gleichwertig
Gesamte Höhe: 127cm

Für 26 Kinder

Sonst nach Zeichnung:
IARC_GARDEROBEN_Entwurf_1_20
IARC_00_30_GR_0010_CC_Möblierung-EG

Dekor: D06
Menge: 1,000 St

**01.030 Sitzbank mit Rost für Schuhe**
Sitzbank als Holzwerkstoffplatte mit Beschichtung HPL
D=40mm
Tiefe=32cm
in regelmaßigen Abständen nach stätischen Anforderungen
mit Unterteilungen als Eigentumsfächer
und Rost für Schuhe
Anforderungen an Einzelfächer
Innermaße B/H/T= 23/32/36cm
Sitzhöhe KiGa: 36cm
Sitzhöhe Krippe: 26cm
Sitzbänke beideseitig abgerundet r= ca18cm

Sitzbank als Basis von Garderobe mit Garderobe
Dekor: D04

IARC_GARDEROBEN_Entwurf_1_20
IARC_00_30_GR_0010_CC_Möblierung-EG
Menge: 22,000 lfm

**01.040 Einbauschrank mit Doppeltür**
Hochschrank 80 cm
Hochschrank B/H/T 80/127/45  cm
als Korpus mit Doppeltür

2 Drehtüren mit Eingriffleiste
für Stiefelaufhängung
sonst nach Zeichnung

Korpus: D00
Fronten: D02
Menge: 6,000 St

**01.050 Stiefelaufhängung**
Siefelaufhängung Sonderanfertigung
als Grundplatte Kompakt HPL weiß
eingehängt auf Rückwand Schrank
mit aufgeschraubten Stiefelaufhängungen
Massivholzstäbe D= ca. 20 mm vorne abgerundet
Holze Eiche Massiv, klar lackiert
L= ca. 20 cm
Aufhängung schräg sonst nach Zeichnung

in Schrank aus vorhergehender Position zu integrieren
Menge: 6,000 St

**01.060 Kunststoffwanne**
Kunststoffwanne passend für Einbauschrank
um überschüssiges Wasser von Stiefeln aufzufangen
flach mit 4 seitiger Aufkantung
Maße ca. 80/41 cm
Menge: 6,000 St

**01.070 Anmeldetheke**
Stehtisch als Anmeldetheke
mit einer Schürze vorne und seitlich
110/60/100 cm
Thekenpatte abgerundet: r= 30cm
B/H/T: 130x105x60cm
mit Rollcontainer unten
B/H/T: 30x70/50cm
sonst nach Zeichnung:

IARC_00_30_GR_0010_CC_Möblierung-EG
Menge: 1,000 St

### Titel 02 Handläufe Treppenhaus

*Hinweis: Handlauf Treppenhaus UG - 2. OG*
Herstellen, liefern und montieren von einem zweiseitigen Handlauf Eiche natur für die Treppe
vom Untergeschoss in das 2. Obergeschoss. Gemäß Grundriss und Schnitt
Ausführung in 2 Höhen für die Kindertagesstätte

**02.010 Treppenhaushandlauf Querschnitt rund**
Treppenhaushandlauf Ø 42 mm in verschiedenen Längen aus Eiche natur.
Der Handlauf ist auf Handlaufträger mittels Bohrungen einzukleben.
Handlaufträger mit kleiner Beilegscheibe verschweißt
Oberfläche Edelstahl

Verlauf des Handlaufes waagrecht, sowie auch im Winkel von ca. 30°
Einzellängen zwischen 0,5m und 2,50m
Oberfläche: geölt
Menge: 45,000 lfm

**02.020 Zuschlag Übergang**
Zuschlag für den Übergang vom waagrechten in die Schräge zu vor beschriebenem Holzhandlauf.
Übergänge sind mit Rampa Muffen zu versehen und zu verschrauben.
Menge: 33,000 Stk

**02.030 Handlaufbogen 90°**
Liefern und montieren von 90° Handlaufbögen passend zu vor beschriebenem Holzhandlauf.
Übergänge sind mit Rampa Muffen zu versehen und zu verschrauben.
Menge: 24,000 Stk

**02.040 Treppenhaushandlauf, Querschnitt rund**
Treppenhaushandlauf (UG -  2.OG) Ø 30 mm in verschiedenen Längen aus Eiche natur.
Der Handlauf ist auf Handlaufträger mittels Bohrungen einzukleben.
Herstellen, liefern und montieren von Handlaufhaltern aus gebogenem Rundstahl (Edelstahl)
Durchmesser 8 mm.
Handlaufträger mit kleiner Beilegscheibe verschweißt.
Die Handlaufhalter sind mittels Bohrungen in Stahlbetonwand einzukleben.

Verlauf des Handlaufes im Winkel von ca. 30°, sowie auch waagrecht.
Einzellängen: 0,42 - 3,5 m.
Oberfläche: geölt.
Menge: 45,000 lfdm

**02.050 Zuschlag Übergang**
Zuschlag für den Übergang vom waagrechten in die Schräge zu vor beschriebenem Holzhandlauf.
Menge: 33,000 Stk

**02.060 Handlaufbogen 90°**
Liefern und montieren von 90° Handlaufbögen passend zu vor beschriebenem Holzhandlauf.
Menge: 24,000 Stk

*Hinweis: Handlauf Flure 2.OG*
Handlauf Flure 2. OG

**02.070 Treppenhaushandlauf Querschnitt rund**
Treppenhaushandlauf Ø 42 mm in verschiedenen Längen aus Eiche natur.
Der Handlauf ist mit Handlaufhalter auf Gipskartonwand, sowie Massivholzwand zu verschrauben.
Oberfläche Edelstahl.

Verlauf des Handlaufes waagrecht
Einzellängen zwischen 0,5m und 2,50m
Oberfläche: geölt
Menge: 33,000 lfm

**02.080 Handlaufbogen 90°**
Liefern und montieren von 90° Handlaufbögen passend zu vor beschriebenem Holzhandlauf.
Übergänge sind mit Rampa Muffen zu versehen und zu verschrauben.
Menge: 18,000 Stk

### Titel 03 EG Gruppenräume

*Hinweis: Herstellen, liefern und montieren von Einzelmöbeln für den Gruppenräume im EG*
Herstellen, liefern und montieren von Einzelmöbeln für den Gruppenräume im EG
Räume: 0-13, 0-15, 0-22, 0-24
Schrankmöbel inklusiv Möbelgriffe

sonst nach Zeichnung:
 IARC_00_50_MP_0011_BB_Gruppenraum_EG
(in Gruppenraum 2 0-22 gespiegelt)

IARC_00_50_MP_0014_BB_Gruppenraum 2_EG
(in Gruppenraum  0-15 gespiegelt)

IARC_00_30_GR_0010_CC_Möblierung-EG
IARC_System Schreiner-Möblierung EG

#### Untertitel 03.01 Wandseitiges Schrankelement_1

*Hinweis: Herstellen, montiern und liefern Wandseitiges Schrankelement im EG*
Herstellen, liefern und montieren eines Wandseitiges Schrankelement in Räumen: 0-22, 0-24

inkl. Möbelgriffe
sonst nach Zeichnung

IARC_00_50_MP_0011_BB_Gruppenraum_EG
in Raum 0-22 gespiegelt

**03.01.010 Hochschrank**
Hochschrank als Korpus
B/H/T 126/218/60cm

beidseitig mit Doppelseite und Rückwand
mit integrirertem Schreibtisch als Platte (B/T= 120/60 cm)
2  Drehtüren einschiebbar, z:B. Hawa Concepta III
mit Bügelgriffen
B/H 61/218cm
oben 2 Fachböden höhenverstellbar mit Rückwand
unten ohne Sockel

Möbelgriffe: als Eingriffleiste senkrecht
160 mm

Korpus, Fachböden: D00
Fronten: D07
Menge: 2,000 St

**03.01.020 Oberschrank Klappe**
Oberschrank als Korpus
B/H/T 83-122/54/60cm
Mit 1 Klappe
ohne Griff - push-to-open

Korpus, Fachböden: D00
Fronten: D06
Menge: 6,000 St

**03.01.030 Oberschrank Drehtür**
Oberschrank als Korpus
B/H/T 90/65/35 cm
mit Rückwand
Mit 1 höhenverstellbaren Boden
1 Drehtür B/H 60/66cm

Korpus, Fachböden: D00
Fronten: D02
Eingriffleiste
Menge: 10,000 St

**03.01.040 Unterschrank 60**
Unterschrank
B/H/T 60/80/60cm
2 Schubladen 20 cm
1 Schublade 40 cm

Korpus: D00
Fronten: D06
Eingriffleiste
Menge: 2,000 St

**03.01.050 Unterschrank 55**
Unterschrank
B/H/T 55/80/60cm
2 Schubladen 20 cm
1 Schublade 40 cm

Korpus: D00
Fronten: D06
Eingriffleiste
Menge: 2,000 St

**03.01.060 Auszug**
1 x Spülenunterschrank B/H/T 60/80/60cm
als Korpus
1 innenliegende Blende h=20 cm
1 innenliegende Schublade h=10 cm
1 Auszug für Abfallsammler h=80 cm

Eingriffleiste
Menge: 2,000 St

**03.01.070 Schrank Eigentumsfächer**
Schrank Eigentumsfächer
als Korpus mit 8 Mittelseiten
B/H/T 265/94/60cm
27 Eigentumsfächer mit
als ausziehbare Kisten mit Eingriffloch
Kisten Maße ca.= 27/27/50 cm
Korpus: D00
Front: D02
Menge: 2,000 St

**03.01.080 Oberschrank Eigentumsfächer**
Oberschrank als Korpus
B/H/T 58/180/60cm
mit Rückwand
Mit 2 höhenverstellbaren Böden B/T 54/58cm
1 fester Fachboden
2x Drehtüre B/H 58/90cm

ohne Griff - push-to-open

Korpus, Fachböden: D00
Fronten: D06
Menge: 8,000 St

**03.01.090 Oberschrank Eigentumsfächer 30**
Oberschrank als Korpus
B/H/T 30/180/60cm
mit Rückwand
Mit 2 höhenverstellbaren Böden B/T 26/58cm
1 fester Fachboden
2x Drehtüre B/H 58/90cm

ohne Griff - push-to-open

Korpus, Fachböden: D00
Fronten: D06
Menge: 2,000 St

**03.01.100 Handwaschbecken**
Handwaschbecken Keramik rund
R=39 cm
mit Überlauf

z.B.Villeroy und Boch Loop and Friends oder gleichwertig
Menge: 2,000 St

**03.01.110 Hochdruck- Waschbecken-Armatur**
Hochdruck Waschbecken-Armatur

z.B.
Focus M42
Einhebel-Küchenmischer 120, CoolStart, EcoSelection 12 l/min, 1jet
Oberfläche: chrom
Artikelnummer: 71805000
Menge: 2,000 St

**03.01.120 Sockelleiste_1**
Sockelleiste für Unterbauschrank 1
B/H 242/10cm

Dekor: D06
Menge: 2,000 St

**03.01.130 Sockelleiste_2**
Sockelleiste für Unterbauschrank 1
B/H 200/10cm

Dekor: D06
Menge: 2,000 St

**03.01.140 Blende oben**
Leiste als Blende für gesamte Hochschrank
B/H 570/7cm

Dekor: D06
Menge: 2,000 St

**03.01.150 Blende links**
Leiste als Blende für Hochschrank
B/H 2/273cm

Dekor: D06
Menge: 2,000 St

**03.01.160 Blende rechts**
Platte als Blende für Hochschrank und Wand
B/H 90/273cm

Dekor: D06
Menge: 2,000 St

**03.01.170 Arbeitsplatte**
Arbeitsplatte für zuvor beschiebene Unterschränke
als Holzwerkstoffplatte 38 mm
mit HPL-Beschichtung und farbgleicher ABS-Kante
mit Ausschnitten für  Einbauspüle
gerade
B/H/T 177/4/60cm

Dekor: D05
Menge: 2,000 St

**03.01.180 Spritzschutzplatte**
Spritzschutzplatte für zuvor beschiebene Unterschränke
als Holzwerkstoffplatte 18 mm
mit HPL-Beschichtung und farbgleicher ABS-Kante
mit Ausschnitten für  Steckdosen
gerade
B/H: 177/60cm
Dekor: D05
Menge: 2,000 St

**03.01.190 Rahmen**
Holzwerkstoffplatte 19 mm als Seitlicher Rahmen
mit HPL-Beschichtung und farbgleicher ABS-Kante
rund um die Unten- und Oberschränke
2x vertikale Platten: 60x220cm
1x horizontale Platte: 60x177cm
Dekor: D05
Menge: 2,000 St

#### Untertitel 03.02 Wandseitiges Schrankelement_2

*Hinweis: Herstellen, montiern und liefern Wandseitiges Schrankelement im EG*
Herstellen, liefern und montieren eines Wandseitiges Schrankelement in Raum: 0-13 und 0-15.
inkl. Möbelgriffe

sonst nach Zeichnung
IARC_00_50_MP_0014_BB_Gruppenraum 2_EG
in Raum 0-15 gespiegelt

**03.02.010 Hochschrank**
Hochschrank als Korpus
B/H/T 126/218/60cm

beidseitig mit Doppelseite und Rückwand
mit integrirertem Schreibtisch als Platte (B/T= 120/60 cm)
2  Drehtüren einschiebbar, z:B. Hawa Concepta III
mit Bügelgriffen, B/H 61/218cm
oben 2 Fachböden höhenverstellbar mit Rückwand
unten ohne Sockel

Möbelgriffe: als Eingriffleiste senkrecht
160 mm

Korpus, Fachböden: D00
Fronten: D07
Menge: 2,000 St

**03.02.020 Oberschrank Klappe**
Oberschrank als Korpus
B/H/T 122/53/60cm
Mit 1 Klappe
ohne Griff - push-to-open

Korpus, Fachböden: D00
Fronten: D06
Menge: 2,000 St

**03.02.030 Oberschrank Drehtür**
Oberschrank als Korpus
B/H/T 60/118/40cm
mit Rückwand
Mit 2 höhenverstellbaren Boden B/T 56/118cm
1 Drehtüre B/H 60/66cm

Korpus, Fachböden: D00
Fronten: D06
Menge: 4,000 St

**03.02.040 Oberschrank Doppeltür**
Oberschrank als Korpus
B/H/T 90/118/40cm
mit Rückwand
Mit 2 höhenverstellbaren Boden B/T 86/118cm
2 Drehtüren B/H 60/66cm

Korpus, Fachböden: D00
Fronten: D06
Menge: 4,000 St

**03.02.050 Unterschrank 60**
1 x Unterschrank
B/H/T 60/80/60cm
2 Schubladen 20 cm
1 Schublade 40 cm

Korpus: D00
Fronten: D07

Möbelgriffe: Bügelgriff aus Stahl. rund, weiß
Häfele: Art.-Nr. 116.09.785 oder änlich
Menge: 2,000 St

**03.02.060 Unterschrank 30**
1 x Unterschrank
B/H/T 30/80/60cm
2 Schubladen 20 cm
1 Schublade 40 cm

Korpus: D00
Fronten: D07

Möbelgriffe: Bügelgriff aus Stahl. rund, weiß
Häfele: Art.-Nr. 116.09.785 oder änlich
Menge: 2,000 St

**03.02.070 Auszug**
1 x Spülenunterschrank B/H/T 60/80/60cm
als Korpus
1 innenliegende Blende h=20 cm
1 innenliegende Schublade h=10 cm
1 Auszug für Abfallsammler h=80 cm

Möbelgriffe: Bügelgriff aus Stahl. rund, weiß
Häfele: Art.-Nr. 116.09.785 oder änlich

D07
Menge: 2,000 St

**03.02.080 Schrank Eigentumsfächer**
Schrank Eigentumsfächer
Hochschrank
B/H/T 150/90/60cm
15 Eigentumsfächer mit
als ausziehbare Kisten mit Eingriffloch
Kisten Maße ca.= 27/27/50 cm
Korpus: D00
Front: D07
Menge: 2,000 St

**03.02.090 Handwaschbecken**
Handwaschbecken Keramik rund
R=39 cm
mit Überlauf
Villeroy und Boch Loop and Friends oder gleichwertig
Menge: 2,000 St

**03.02.100 Hochdruck- Waschbecken-Armatur**
Hochdruck Waschbecken-Armatur
Focus M42
Einhebel-Küchenmischer 120, CoolStart, EcoSelection 12 l/min, 1jet
Oberfläche: chrom
Artikelnummer: 71805000
Menge: 2,000 St

**03.02.110 Sockelleiste_1**
Sockelleiste für Unterbauschrank 1
B/H 150/10cm

Dekor: D07
Menge: 2,000 St

**03.02.120 Blende oben**
Leiste als Blende für gesamte Hochschrank

Dekor: D06
B/H 300/7cm

Dekor: D07
B/H 120+20/7cm
Menge: 2,000 St

**03.02.130 Blende links**
seitliche Blende für Unterschrank
B/H 62/90cm

Dekor: D06
Menge: 2,000 St

**03.02.140 Arbeitsplatte**
Arbeitsplatte für zuvor beschiebene Unterschränke
als Holzwerkstoffplatte 38 mm
mit HPL-Beschichtung und farbgleicher ABS-Kante
mit Ausschnitten für  Einbauspüle, gerade
B/H/T 302/4/60cm

Dekor: D05
Menge: 2,000 St

**03.02.150 Spritzschutzplatte**
Spritzschutzplatte für zuvor beschiebene Unterschränke
als Holzwerkstoffplatte 18 mm
mit HPL-Beschichtung und farbgleicher ABS-Kante
mit Ausschnitten für  Steckdosen, gerade
B/H: 302/60cm
Dekor: D05
Menge: 2,000 St

#### Untertitel 03.03 Bodenpodest

**03.03.010 Podest**
Bodenpodest als Deckplatte
auf Unterkonstruktion Holzrahmen nach Statik
seitliche Blenden umlaufend

aus Sperrholz
klarmatt lakiert
B/H/T: 180x30x170cm
Menge: 1,000 St

### Titel 04 Waschräume und WCs

*Hinweis: Herstellen, liefern und montieren von Einzelmöbeln für die WC´s und Sanitärräume*
Herstellen, liefern und montieren von Einzelmöbeln für die WC´s und Sanitärräume.
WC´s befinden sich im EG, 1.OG und 2.OG
Schrankmöbel inklusiv Möbelgriffe

sonst nach Zeichnungen:
IARC_0050_FS_7010_BB_Fliesenspiegel_Krippe_EG
IARC_0050_FS_7020_CC_Fliesenspiegel_KiTa_EG
IARC_0050_FS_7090_CC_Fliesenspiegel_WC_EG
IARC_0050_FS_7030_CC_Fliesenspiegel_HPT_1OG
IARC_0050_FS_7040_BB_Fliesenspiegel_WC_1OG
IARC_0050_FS_7050_CC_Fliesenspiegel_WC 2_1OG
IARC_0050_FS_7060_CC_Fliesenspiegel_Pflegebad_2OG
IARC_0050_FS_7070_CC_Fliesenspiegel_Dusch WC_2OG
IARC_0050_FS_7080_CC_Fliesenspiegel_WC_2OG

**04.010 Spiegel**
Spiegel B/H/T: 50/90/5 cm
Spiegel nicht sichtbar auf Waschbecken aufsitzend, seitliche Unterfütterung
als Holzwerkstoffplatte, beschichtet HPL weiß Tiefe ca. 40 mm,
Teilbereich satiniert für Hinterleuchtung
B/H= 40/7 cm
Menge: 9,000 St

**04.020 Spiegel barrierefrei**
Spiegel B/H/T: 50/90/5 cm
Spiegel nicht sichtbar auf Waschbecken aufsitzend, schräg montiert,
seitliche Unterfütterung oben keilförmig,
als Holzwerkstoffplatte, beschichtet HPL weiß Tiefe ca. 50 mm,
Teilbereich satiniert für Hinterleuchtung
B/H= 40/7 cm
Menge: 5,000 St

**04.030 Wickelkommode Raum 0-23, 1-27**
Korpusmöbel als Wickeltisch B/H/T= 136,5/145/77 cm

bestehend aus:
1 x Schubladenschrank mit 8 Schubläden
B/H/T= 42,5/18,25/77 cm

Treppe für Kinder mit geschlossenen Stufen
5 Stufen
Trittstufen B/T=46/17 cm
Setzstufen B/H=46/21 cm
Stufen als Sperrholzplatten Birke geölt
mit einer Drehtür absperrbar
B/H=48/87 cm

1* Seitenblende rechts für Abschluss Treppe
B/H= 77/107 cm

1 x Arbeitsplatte d= 40 mm mit ABS Kante farbgleich
B/H/T: 85/4/77cm

Rückwand mit Halbkreis formiges Element
r=25cm
B/H/T: 137/58cm
Gerade Oberkante bündig mit Fliesen OK=120cm
2 x seitliche Absturzsicherung bei Wickelplatte

Sockel über ganze Länge und 2 x seitlich von Möbel
sonst nach Zeichnung
inkl. aller notwendigen Passblenden

Oberflächen:
Korpus weiß
Fronten D04
Arbeitsplatte: D06

Griffe:
als Eingriffmulde nach Bemusterung aus Edelstahl
Raum: 1-27 gespiegelt, ohne Rundung
Menge: 2,000 St

**04.040 Wickelkommode Raum 0-14**
Korpusmöbel als Wickeltisch
Gesamt: B/H/T= 350/83/77 cm

bestehend aus:
2 x Schubladenschrank mit 8 Schubläden. s. vorherige Position

B/H/T= 85/83/77 cm

Treppe für Kinder mit geschlossenen Stufen
5 Stufen
Trittstufen B/T=46/17 cm
Setzstufen B/H=46/21 cm
Stufen als Sperrholzplatten Birke geölt
mit einer Drehtür absperrbar
B/H=48/87 cm

2 x Seitenblende  für Abschluss Treppe
B/H= 77/107 cm
2 x Seitenblende links und rechts
beim Waschbecken aus wasserdichte Trägerplatte
B/H: 77/33cm

2 x Arbeitsplatte d= 40 mm mit ABS Kante farbgleich
B/H/T: 85/4/77cm
mit 2 Ausschnitt für Becken und Bohrungen für
Armaturen
1 x Armatur
Hansaprimo  für kleines
Waschbecken, chrom
Art.-Nr.: 49422203 oder verlgeichbar

1 x Waschtisch-Einhand-Einlochbatterie
Hansa Ronda Waschtischarmatur
mit Zugstangen-Ablaufgarnitur, chrom
oder vergleichbar

1 x Waschbecken als Aufsatz
z. B. Kaldewei PURO Einbauwaschtisch 3151
mit 1 Hahnlochbohrung, 60 cm
oder vergleichbar

1 x Waschbecken als Aufsatz
z. B. Kaldewei PURO Einbauwaschtisch 3150
mit 1 Hahnlochbohrung, 46 cm
oder vergleichbar

Rückwand mit Halbkreis formiges Element in der Mitte
r=25cm, aus wasserdichte Trägerplatte
Gesamt: B/H: 350/145cm
Gerade Oberkante bündig mit Fliesen OK=120cm
2 x seitliche Absturz Wände beim Wickelplatte

Sockel über ganze Länge und 1 x seitlich von Möbel
sonst nach Zeichnung
inkl. aller notwendigen Passblenden

Oberflächen:
Korpus weiß D00
Fronten D04
Arbeitsplatte: D06

Griffe:
als Eingriffmulden in Edelstahl gebürstet
Menge: 1,000 St

### Titel 05 EG Leitung 0-18

*Hinweis: Herstellen, liefern und montieren von Möblierung und Einbauten für die Leitung Büro im EG*
Herstellen, liefern und montieren von Möblierung und Einbauten
für die Leitung Büro im EG

inklusive Möbelgriffe
sonst nach Zeichnung
Plan: IARC_00_50_MP_0015_BB_Leitung_EG

#### Untertitel 05.01 Wandseitiges Schrankelement

**05.01.010 Hängeregister Schrank**
1 x Unterschrank B/H/T 100/100/60cm
als Korpus
4 innenliegende Auszüge für Hängeregister

1 x  Unterschrank B/H/T 50/100/60cm
als Korpus
2 innenliegende Auszüge für Hängeregister

inkl Sockel
mit Möbelgriff
Korpus: D01
Fronten: D06
Menge: 1,000 St

**05.01.020 Kleingefache**
freistehend Ablageregal als Kleingefache
Korpus mit 2 Innenseiten und
3 festen Fachböden (6 Einzelfächer)
für Dokumente passend für Din A4 Blätter
B/TH/T= 73/25/30 cm
mit Blende zur Wand

Dekor D06
Menge: 1,000 St

### Titel 06 EG Küche/Speisesaal 0-27

*Hinweis: Herstellen, liefern und montieren einer Einbauküche im EG Raum 0-27*
Herstellen, liefern und montieren einer Einbauküche im EG Raum 0-27
Schrankmöbel inklusiv Möbelgriffe

Möbelgriffe: Bügelgriff aus Stahl. rund, weiß
Häfele: Art.-Nr. 116.09.785 oder änlich

sonst nach Zeichnung: IARC_00_50_MP_0010_BB_Kantine_EG

**06.010 Schränke**
2 x Spülenunterschrank B/H/T 60/80/60cm
als Korpus
1 innenliegende Blende h=20 cm
1 Auszug für Abfallsammler h=80 cm

1 x Gerätenische für Gastrogeschirrspüler
ohne Front
B/H/T 60/80/60cm
inkl. Front mit Griff

1 x Unterschrank als Korpus
B/H/T 80/80/60cm
2 Schubladen 20 cm
1 Schublade 40 cm

1 x Gerätenische für Einbaukühl- und Gefrierschrank
B/H/T 60/232/60cm
mit Front und Griff

Korpus: D00
Fronten: D01

16 x Schrank wie Spind als Korpus
(8x unten, 8x oben)
B/H/T 27/71/60cm
mit Drehtür abschließbar mit Möbelschloss

Korpus: D00
Fronten: D02

5 x Oberschrank B/H/T=60/90/40 cm
als Korpus
mit Drehtür unten verlängert als Griff
innen 2 höhenverstellbare Fachböden

1 x Oberschrank B/H/T=80/90/40 cm
als Korpus
mit 2 Drehtüre unten verlängert als Griff
innen 2 höhenverstellbare Fachböden

4 x Oberschrank B/H/T=55/90/40 cm
als Korpus, über Spind
mit Drehtür, push-to-open
innen 2 höhenverstellbare Fachböden

Korpus: D00
Fronten: D01

Theke:

1 x Unterschrank als Korpus
für Induktionskochfeld
und Dunstabzug
Verzug im Sockel, Lüftungsauslässe in Sockel integrieren
B/H/T 60/80/60cm

1 Schublade 20 cm

1 x Unterschrank als Korpus
für Backofen
B/H/T 60/80/60cm

1 Schublade 20 cm

4 x Unterschrank als Korpus
B/H/T 60/80/60cm
2 Schubladen 20 cm
1 Schublade 40 cm

Korpus: D00
Fronten: D04

1 x Spülenunterschrank B/H/T 60/80/60cm
als Korpus
1 innenliegende Blende h=20 cm
1 Auszug für Abfallsammler h=80 cm
Menge: 1,000 St

**06.020 Speisewagen 3 GN 1/1**
Speisewagen für 3x GN1/1
B/H/T: 126/92/60
mit Warmhaltefunktion
Edelstahl
Menge: 1,000 St

**06.030 Speiseausgabetisch 6 GN 1/1**
Speiseausgabetisch für 6x GN1/1
B/H/T: 210x65x94cm
mit Warmhaltefunktion und Kühlung
(ohne Wasserbad, wegen Verbrennungsgefahr)
4x warm
2x Kalt
Edelstahl
Menge: 1,000 St

**06.040 Schürze für Speiseausgabetisch**
Schürze für Warmhaltewagen warm und kalt
4x warm, 2 x Kalt
Mit passenden Blenden
und integriertem Ausgabebuffet für Kinder
OK= 65cm

zu Theke seitlich montiert
B/H/T: 210x65x94cm

oben Arbeitsplatte als Kompakt-HPL
in weiß
B/T= 210x94 cm
Menge: 1,000 St

**06.050 Einbaukühlschrank**
Kühl- und Gefrierschrank integrierbar
Nischenhöhe ca. 228 cm
Kühlgerät als Einbaugerät für Gerätenische
Glasablagen
inkl. Getränkefach in Tür
min. Energieeffizienzklasse C
inkl. Schleppscharnier
Menge: 1,000 St

**06.060 Abfallsammler**
Freistehendes Abfallkorb-Set passend für 60 cm Korpus.
Menge: 2,000 St

**06.070 Handwaschbecken**
Handwaschbecken Keramik rund, R=39 cm
mit Überlauf
Villeroy und Boch Loop and Friends
oder gleichwertig
Menge: 1,000 St

**06.080 Hochdruck- Waschbecken-Armatur**
Hochdruck Waschbecken-Armatur
Focus M42
Einhebel-Küchenmischer 120, CoolStart, EcoSelection 12 l/min, 1jet
Oberfläche: Chrom
Artikelnummer: 71805000

oder gleichwertig
Menge: 1,000 St

**06.090 Arbeitsplatte**
Arbeitsplatte für zuvor beschiebene Unterschränke
und für das Theke
als Kompaktplatte ca 19mm

RESOPAL® Compact Creative Selection
oder gleichwertig
Dekor: D05
Breite: 260 cm
Tiefe: 62 cm
Höhe: ca. 2 cm
Theke:
Breite: 424 cm
Tiefe: 80 cm
Höhe: ca. 2 cm

inkl. Ausschnitten für Kochfeld und 3x Einbauspüle
und Spüllarmatüren
Menge: 1,000 St

**06.100 Induktionskochfeld**
Induktionskochfeld für den flächenbündigen Einbau
in Arbeitsplatte mit 4 Kochstellen
Bedienelemente
mit Touch-Panel, mit integrietem Dunstabzug
ohne  Rahmen

Breite ca. 55cm
Höhe in 4-6 cm
Tiefe in 50 - 54 cm
Material Glaskeramik
z. B. Siemens PowerLine ED651BS16E - iQ300 Induktionskochfeld mit Dunstabzug
oder gleichwertig
Menge: 1,000 St

**06.110 Dunstabzug nach unten**
Dunstabzug nach unten
in die Küchenzeile integriert,
als Automatikberieb mit Haube,
die bei Nutzung aus der Küchenzeile nach oben fährt;

Maße ca. 60/40/45 cm
Menge: 1,000 St

**06.120 Spülarmatur**
Einhand-Spültischbatterie.
Hansgrohe, Focus M41
Einhebel-Küchenmischer 240, Ausziehbrause, 2jet
Oberfläche: chrom
Artikelnummer: 31815000
oder gleichwertig
Menge: 2,000 St

**06.130 Gastrogeschirrspüler**
Gastrogeschirrspüler
für den bündigen Einbau in Küchenzeile
Nischengröße B/H/T=60/80/60 cm
Menge: 1,000 St

**06.140 Backofen**
Backofen als
Einbaulösung im Unterschrank
als Markenfabrikat
passend für Gerätenische 56/60/56 cm

z. B. Bosch HBA272BB3
oder gleichwertig
Menge: 1,000 St

**06.150 Rückwand**
Rückwand über zuvor beschriebenen Unterschränken
flächig und nicht sichtbar auf Wand aufgebracht
Abrechnung nach Sichtfläche, Verschnitt wird nicht vergütet,
bauseits Ausschnitte für Steckdosen vorsehen

Maße 1 Länge: 380/60 cm
Maße 2 Länge: 126/90 cm

2 Teilen mit Haarfuge hinten Speisewagen
aneinandergefügt

Dekor D05
Menge: 1,000 St

**06.160 Arbeitsplatzbeleuchtung LED**
einfgefrästes LED Band in Unterseite Oberschrank

inkl. Konverter
L=380 cm
Menge: 1,000 St

**06.170 Einbauspüle**
Einbauspüle für Korpus 60 cm,
in Edelstahl gebürstet
inkl. Lochbohrung für Armatur
mit Abtropffläche
Maße ca. B/T=40/55 cm
Menge: 2,000 St

**06.180 Sockelleiste**
durchgehender Sockel unter Schränken
H= 10 cm
Dekor D01
L= 320+60cm ums Eck
Dekor D02
L= 223+60cm ums Eck
Dekor D04
L= 424cm (Theke)
Menge: 1,000 St

**06.190 Besteckeinsatz**
Besteckeinsatz Birke lasiert
passende zu Schubladen
Menge: 1,000 St

**06.200 Sichtrückwand Theke**
Sichtrückwand an Rückseite freistehende Theke als durchgängige
Möbelseite. Stöße sind als Haarfugen auszuführen
Werkstoffplatte 19 mm mit Beschichtung HPL
B/H= 422/91 cm
Menge: 1,000 St

**06.210 Servierwagen klein**
Der Etagenwagen aus Edelstahl
mit 3 stabilen Ablageflächen und
4 TPR-Lenkrollen mit Kugellager
z. B. Topregal, Artikel-Nr. 108564

B/H/T: 70/81/40cm
Menge: 2,000 St

**06.220 Kinderpodest**
Einbaupodest für Kinder
an Theke angebaut
als Deckplatte auf Unterkonstruktion nach Statik
gesamt: B/H/T: 420/24/76
mit Stufen:
1-B/H/T: 80/12/ 25cm
2-B/H/T: 40/12/ 25cm
mit Absturzsicherung als Holzwerkstoffplatte mit HPL-Beschichtung 40 mm
B/H/T= 422/25/70 cm
Dekor: D04
Menge: 1,000 St

### Titel 07 EG Speisesaal Krippe 0-11

*Hinweis: Herstellen, liefern und montieren einer Einbauküche im EG Raum 0-11*
Herstellen, liefern und montieren von Einzelelementen im EG Raum 0-11.

**07.010 Speisewagen GN**
Speisewagen für 3x GN1/1
B/H/T: 126/92/60
mit Warmhaltefunktion
Edelstahl
Menge: 1,000 St

**07.020 Enbaugeschirrspüler**
Einbaugeschirrspüler
Markenfabrikat als semiprofessionelle Spülmaschine
mit leistugnsstarkem Kurzprogramm
für den bündigen Einbau in Küchenzeile
Nischengröße B/H/T=60/80/60 cm

vollintegriert
Leitprodukt: Miele PFD 400
Menge: 1,000 St

**07.030 Arbeitsplatte**
Arbeitsplatte für bestehende Unterschränke

als HPL Platte 38mm, ABS Kanten ums Eck
Dekor: D01a

L= ca. 520cm
Tiefe: 62 cm
Höhe: ca. 2 cm

inkl. Ausschnitten für Kochfeld und 2x Einbauspüle,
Spüllarmatüren und 2x GN Behälter
Menge: 1,000 St

**07.040 Blenden für Unterschränke**
2x seitlichen Blenden links und rechts
Kompakt HPL
Dekor: D05

Breite_1: 62 cm
Höhe: ca. 90 cm
Menge: 1,000 St

**07.050 Rückwand**
Rückwand über für Bestandsküche
flächig und nicht sichtbar auf Wand aufgebracht
Abrechnung nach Sichtfläche, Verschnitt wird nicht vergütet,
bauseits Ausschnitte für Steckdosen vorsehen

L= ca. 520cm
2 Teilen mit Haarfuge hinter Speisewagen
aneinandergefügt

Dekor: D01
Menge: 1,000 St

**07.060 Abräumwagen klein**
Der Etagenwagen aus Edelstahl
mit 3 stabilen Ablageflächen und
4 TPR-Lenkrollen mit Kugellager
z. B. Topregal, Artikel-Nr. 108564

B/H/T: 70/81/40cm
Menge: 2,000 St

### Titel 08 EG System Schreiner-Möblierung

*Hinweis: Herstellen, liefern und montieren lose Möblierung in EG Räumen:*
Herstellen, liefern und montieren lose Möblierung in EG Räumen:

Intens 1, 0-25
Intens 2, 0-21
Mehrzweckraum 0-26
Bewegungsraum 0-20
Therapie 0-19, 0-05,
Speisesaal 0-11, 0-27
Elternwarten 0-03
Schlafräume 0-12, 0-16

Die Möbelstücke sind in die Tabelle und
auf dem Grundriss nummeriert

sonst nach Zeichnung:
IARC_System Schreiner-Möblierung EG
IARC_00_30_GR_0010_CC_Möblierung-EG

**08.010 01. offenes Regal**
offenes Regal
als Korpus
B/H/T 100/200/45cm
mit Rückwand
Mit 4 höhenverstellbaren Böden
und Sockelleiste

Regal 01 : IARC_System Schreiner-Möblierung EG
Menge: 17,000 St

**08.020 02. offenes Regal**
offenes Regal
als Korpus
B/H/T 70/200/45cm
mit Rückwand
Mit 4 höhenverstellbaren Böden
und Sockelleiste

Regal 01 : IARC_System Schreiner-Möblierung EG
Menge: 3,000 St

**08.030 03. teiloffenes Regal**
Teiloffenes Regal als Korpus
B/H/T 100/200/45cm
mit Rückwand
Obere Teil geschlossen
mit 2 Drehtür 50/80cm
Mit 3 höhenverstellbaren Böden
und 1 feste Boden
und Sockelleiste
Türen aufschlagend, abschließbar mit einheitlichem Möbelschloss
Regal 01 : IARC_System Schreiner-Möblierung EG
Menge: 4,000 St

**08.040 05 Schrank**
Schrank, zweitürig symmetrisch
B/H/T 120/200/60,
4* höhenverstellbare Fachböden
1 fester Boden
Sockel 10cm
Türen aufschlagend, abschließbar mit einheitlichem Möbelschloss
Dekor:
Korpus: D00
Türen: D06
Menge: 3,000 St

**08.050 06 Schrank**
Schrank, zweitürig symmetrisch
B/H/T 100/200/60,
4* höhenverstellbare Fachböden
1 fester Boden
Sockel 10cm
Türen aufschlagend, abschließbar mit einheitlichem Möbelschloss
Dekor:
Korpus: D00
Türen: D06
Menge: 2,000 St

**08.060 08 Schrank**
Schrank, eintürig symmetrisch
B/H/T 60/200/60,
4* höhenverstellbare Fachböden
1 fester Boden
Sockel 10cm
Türen aufschlagend, abschließbar mit einheitlichem Möbelschloss
Dekor:
Korpus: D00
Türen: D06
Menge: 2,000 St

**08.070 09 Schrank**
Schrank, zweitürig symmetrisch
B/H/T 100/200/45,
4* höhenverstellbare Fachböden
1 fester Boden
Sockel 10cm
Türen aufschlagend, abschließbar mit einheitlichem Möbelschloss
Dekor:
Korpus: D00
Türen: D06
Menge: 8,000 St

**08.080 13. Buffetregale**
Buffetregale im Raum: 0-11
als Korpus
B/H/T 100/60/60cm
mit Rückwand
mit 2 Drehtür 50/80cm,
1 innenliegende höhenverstellbare Boden
Arbeitsplatte 38mm und Sockelleiste

Dekor: D06
AP:D01a

Regal 01 : IARC_System Schreiner-Möblierung EG
Menge: 2,000 St

### Titel 09 EG Vorsatzschale

**09.010 Vorsatzschale inkl. Unterkonstruktion**
Ökologisch holzbasiert konzipiertes Rahmenbausystem unter (im Wesentlichen) ausschließlicher
Verwendung von Holz bzw. Holzwerkstoffen.
Gesamtwanddicke: Ca. 10 cm.
Stielabstand: e = 62,5 cm.
Rohbauwandhöhen: (Siehe Fassadenschnitt und Wandpositionspläne).
Schichtaufbau von innen nach außen:

- ca. 21 mm 3-Schichtplatte Weißtanne astfrei, Decklage aus durchgehenden Lamellen,
Mittel- und Rücklage aus keilgezinkten Lamellen (Länge der Keilzinkstücke 30-80 cm)
Sichtseite geschliffen, einseitig Sichtqualitä
Montage mit verdeckt liegenden Einhängebeschläge oder Halteleisten nach erfolgter
Installation auf der Baustelle
Befestigung nach Erfordernis verdeckt liegend.
Plattenstoß Stumpf mit Haarfuge mit Lamello verdübelt.
Im Sockelbereich ist die 3-Schichtplatte ca. 30cm über dem Betonsockel auskragend,
hier ist die 3-Schichtplatte zu unterlegen. Ein verschrauben im Bereich der Sockeleliste ist möglich.

- 80 mm Installationsebene aus Nadel- und Laubholz mit flexibler Holzweichfaserdämmung ausgefüllt.
Die Unterkonstruktion ist auf bestehender Massivholzwand zu montieren. Montage der Dämmung
nach erfolgter Installation unmittelbar vor der Decklage.
Befestigung nach Erfordernis.
Menge: 270,000 m2

**09.020 Leibungen 3-seitig für Festverglasung 117 cm EG**
Leibungsrahmen 3-seitig als Abschluss für Wandbekleidung zur Tür hin, Montage erfolgt vor Montage Wandbekleidung, nach Zeichnung vor Schließung der Wandbekleidung.
Inkl. umlaufendem Konstrutktionsholz 60 x 80 mm zur nicht sichtbaren Befestigung in
Leibungsrahmen und Wandkonstruktion.
Rahmen werden verbaut im Erdgeschoss.
Ausführung in Weißtanne als Stabholzplatte geschliffen, Rahmen 3-seitig stumpf
aneinander gefügt. Kanten gerundet mind. 2mm

Materialdicke: ca. 20 mm.
Leibungstiefe: 140 mm.
Türrohbaumaß: B / H = 1,17 / 2,385 m.
Menge: 7,000 St

**09.030 Leibung 3-seitig für Tür 188,5 cm EG**
Leibungsrahmen 3-seitig als Abschluss für Wandbekleidung zur Tür hin, Montage erfolgt
vor Montage Wandbekleidung, nach Zeichnung vor Schließung der Wandbekleidung.
Inkl. umlaufendem Konstrutktionsholz 60 x 60 mm zur nicht sichtbaren Befestigung in
Leibungsrahmen und Wandkonstruktion.
Rahmen werden verbaut im Erdgeschoss.
Ausführung in Weißtanne als Stabholzplatte geschliffen, mit UV-Schutzlasur ausgeführt,
Rahmen 3-seitig stumpf aneinander gefügt.
Kanten gerundet mind. 2mm

Materialdicke: ca. 20 mm.
Leibungstiefe: 140 mm.
Türrohbaumaß: B / H = 1,885 / 2,385 m.
Menge: 25,000 Stk

**09.040 Leibungen 3-seitig für Festverglasung 117 cm OG**
Leibungsrahmen 3-seitig als Fenstereinfassung.
Rahmen werden verbaut im 1. und 2. OG
Ausführung in Weißtanne als Stabholzplatte geschliffen, Rahmen 3-seitig stumpf aneinander gefügt.
Kanten gerundet mind. 2mm

Materialdicke: ca. 20 mm.
Leibungstiefe: ca.80 mm.
Türrohbaumaß: B / H = 1,17 / 2,385 m.
Menge: 16,000 St

**09.050 Leibung 3-seitig für Tür 188,5 cm OG**
Leibungsrahmen 3-seitig als Fenstereinfassung.
Rahmen werden verbaut im 1. und 2. OG
Ausführung in Weißtanne als Stabholzplatte geschliffen, Rahmen 3-seitig stumpf aneinander gefügt.
Kanten gerundet mind. 2mm

Materialdicke: ca. 20 mm.
Leibungstiefe: ca.80 mm.
Türrohbaumaß: B / H = 1,885 / 2,385 m.
Menge: 43,000 Stk

**09.060 Leibung 3-seitig für Tür 389,5 cm 2. OG**
Leibungsrahmen 3-seitig als Fenstereinfassung.

Rahmen werden verbaut im 2. OG
Ausführung in Weißtanne als Stabholzplatte geschliffen, Rahmen 3-seitig stumpf aneinander gefügt.
Kanten gerundet mind. 2mm

Materialdicke: ca. 20 mm.
Leibungstiefe: ca.80 mm.
Türrohbaumaß: B / H = 3,895 / 2,385 m.
Menge: 2,000 Stk

**09.070 Mehrschichtplatte Direktbeplankung**
ca. 21 mm 3-Schichtplatte Weißtanne astfrei, Decklage aus durchgehenden Lamellen,
Mittel- und Rücklage aus keilgezinkten Lamellen (Länge der Keilzinkstücke 30-80 cm)
Sichtseite geschliffen, einseitig Sichtqualität.
Montage als Direktbeplankung auf Massivholzwand
Befestigung verdecktliegend, verklebt und vernagelt.
Plattenstoß Stumpf mit Haarfuge mit Lamello verdübelt.
Verschraubung im Deckenbereich, sowie im Bereich der Sockelleiste möglich.
Menge: 30,000 m2

**09.080 Mehrschichtplatte Direktbeplankung Kleinflächen**
wie Vorposition, hier allderings als Kleinfläche an Leibungen oder Kröpfen.
Menge: 2,000 m2

### Titel 10 EG Lager 0-09

*Hinweis: Herstellen, liefern und montieren von Möbel für Lager im EG*
Herstellen, liefern und montieren Schwerlastregale im Raum 0-09 im EG
sonst nach Zeichnung: IARC_EG_Lager 1_20

**10.010 Schwerlastregale Wandmontage**
1x B/H/T: 80/200/50cm
3x B/H/T: 100/200/50cm
Menge: 4,000 St

**10.020 E-UVT Verkleidung**
ca. B/H/T: 120/300/25 cm
anpassen zu EVT, mit Revisionsklappe/Türe
Dekor: D06 (weiss)
Menge: 1,000 St

### Titel 11 1.OG Gruppenräumen

*Hinweis: Herstellen, liefern und montieren von Möblierung in 2 Gruppenräumen*
Herstellen, liefern und montieren von Möblierung in  2 Gruppenräumen (Raum 1-26, 1-28)  im 1.OG

sonst nach Zeichnung:
IARC_00_30_GR_0011_CC_Möblierung-1OG
IARC_00_50_MP_0017_BB_Gruppenraum_1.OG
IARC_System Schreiner-Möblierung 1OG

#### Untertitel 11.01 Wandseitiges Schrankelement_1

*Hinweis: Herstellen, montiern und liefern Wandseitiges Schrankelement im 1.OG*
Herstellen, liefern und montieren eines Wandseitiges Schrankelement in Räumen: 1-26, 1-28

inkl. Möbelgriffe
sonst nach Zeichnung
IARC_00_50_MP_0017_BB_Gruppenraum_1.OG
in Raum 1-26 gespiegelt

**11.01.010 Hochschrank**
Hochschrank als Korpus
B/H/T 126/218/60cm

beidseitig mit Doppelseite und Rückwand
mit integrirertem Schreibtisch als Platte (B/T= 120/60 cm)
2  Drehtüren einschiebbar, z:B. Hawa Concepta III
mit Bügelgriffen
B/H 61/218cm
oben 2 Fachböden höhenverstellbar mit Rückwand
unten ohne Sockel

Möbelgriffe: als Eingriffleiste senkrecht
160 mm

Korpus, Fachböden: D00
Fronten: D07
Menge: 2,000 St

**11.01.020 Oberschrank Klappe**
Oberschrank als Korpus
B/H/T 122-137/53/60cm
Mit 1 Klappe
ohne Griff - push-to-open

Korpus, Fachböden: D00
Fronten: D06
Menge: 6,000 St

**11.01.030 Oberschrank Drehtür**
Oberschrank als Korpus
B/H/T 122/66/40cm
mit Rückwand
Mit 1 höhenverstellbaren Boden B/T 56/38cm
2 Drehtüre B/H 60/66cm

Korpus, Fachböden: D00
Fronten: D02
Menge: 8,000 St

**11.01.040 Unterschrank**
1 x Unterschrank
B/H/T 60/80/60cm
2 Schubladen 20 cm
1 Schublade 40 cm

Korpus: D00
Fronten: D06

Möbelgriffe: Bügelgriff aus Stahl. rund, weiß
Häfele: Art.-Nr. 116.09.785 oder änlich
Menge: 6,000 St

**11.01.050 Auszug**
1 x Spülenunterschrank B/H/T 60/80/60cm als Korpus
1 innenliegende Blende h=20 cm
1 innenliegende Schublade h=10 cm
1 Auszug für Abfallsammler h=80 cm

Möbelgriffe: Bügelgriff aus Stahl. rund, weiß
Häfele: Art.-Nr. 116.09.785 oder änlich
Menge: 2,000 St

**11.01.060 Handwaschbecken**
Handwaschbecken Keramik rund
R=39 cm
mit Überlauf
Villeroy und Boch Loop and Friends oder gleichwertig
Menge: 2,000 St

**11.01.070 Hochdruck- Waschbecken-Armatur**
Hochdruck Waschbecken-Armatur
Focus M42
Einhebel-Küchenmischer 120, CoolStart, EcoSelection 12 l/min, 1jet
Oberfläche: chrom
Artikelnummer: 71805000
Menge: 2,000 St

**11.01.080 Sockelleiste_1**
Sockelleiste für Unterbauschrank 1
B/H 242/10cm

Dekor: D06
Menge: 2,000 St

**11.01.090 Blende oben**
Leiste als Blende für gesamte Hochschrank
B/H 570/7cm

Dekor: D06
Menge: 2,000 St

**11.01.100 Blende links**
Leiste als Blende für Hochschrank
B/H 2/273cm

Dekor: D06
Menge: 2,000 St

**11.01.110 Blende rechts**
Platte als Blende für Hochschrank und Wand
B/H 90/273cm

Dekor: D06
Menge: 2,000 St

**11.01.120 Arbeitsplatte**
Arbeitsplatte für zuvor beschiebene Unterschränke
als Holzwerkstoffplatte 38 mm
mit HPL-Beschichtung und farbgleicher ABS-Kante
mit Ausschnitten für  Einbauspüle
gerade
B/H/T 242/4/60cm

Dekor: D05
Menge: 2,000 St

**11.01.130 Spritzschutzplatte**
Spritzschutzplatte für zuvor beschiebene Unterschränke
als Holzwerkstoffplatte 18 mm
mit HPL-Beschichtung und farbgleicher ABS-Kante
mit Ausschnitten für  Steckdosen, gerade
B/H: 242/60cm
Dekor: D05
Menge: 2,000 St

#### Untertitel 11.02 Bodenpodest

*Hinweis: Herstellen, liefern und montieren Bodenpodeste*
Herstellen, liefern und montieren Bodenpodeste in Räumen: 1-25, 1-26

sonst nach Zeichnung:
IARC_00_30_GR_0011_CC_Möblierung-1OG

**11.02.010 Podest**
Bodenpodest als Deckplatte
auf Unterkonstruktion Holzrahmen nach Statik
seitliche Blenden umlaufend

aus Sperrholz
klarmatt lakiert
B/H/T: 180x30x170cm
Menge: 2,000 St

#### Untertitel 11.03 Sitzbank

*Hinweis: Herstellen, liefern und montieren Sitzbank*
Herstellen, liefern und montieren Sitzbank in Raum 1-28
sonst nach Zeichnung:
IARC_00_30_GR_0011_CC_Möblierung-1OG

**11.03.010 Sitzbank**
Sitzbank als Fläche auf wandhängenden Konsolen
an Trockenbauwand verschraubt

Tiefe= 45 cm
aus Trägerplatte mit 38 mm
und HPL-Beschichtung
und farbgleicher ABS-Kante
einseitig abgerundet r=30cm

B/H/T=210/30/45 cm
Konsolen Stahl weiß lackiert

sonst nach Zeichnung
IARC_00_30_GR_0011_CC_Möblierung-1OG

Dekor: D04
Menge: 1,000 St

### Titel 12 1.OG Küche HPT 1-31

*Hinweis: Herstellen, liefern und montieren einer Einbauküche im 1.OG*
Herstellen, liefern und montieren einer Einbauküche im Raum 1-31 im 1.OG
Schrankmöbel inklusiv Möbelgriffe

Möbelgriffe: Bügelgriff aus Stahl. rund, weiß
Häfele: Art.-Nr. 116.09.785 oder änlich
sonst nach Zeichnung: IARC_00_50_MP_0018_BB_Küche_HPT 1-31_1.OG

**12.010 Schränke**
2 x Spülenunterschrank B/H/T 60/80/60cm
als Korpus
1 innenliegende Blende h=20 cm
1 Auszug für Abfallsammler h=80 cm

1 x Gerätenische für Einbaugeschirrspüler
B/H/T 60/80/60cm

1 x Unterschrank
B/H/T 60/80/60cm
2 Schubladen 20 cm
1 Schublade 40 cm

1 x Unterschrank
B/H/T 40/80/60cm
2 Schubladen 20 cm
1 Schublade 40 cm

1 x Unterschrank für Induktionskochfeld
B/H/T 60/80/60cm
für Dunstabzug
1 Schublade 20 cm

1 x Unterschrank für Backofen
B/H/T 60/80/60cm
1 Schublade 20 cm

1 x Unterschrank
B/H/T 50/80/60cm
1 Drehtür
2 höhenverstellbare Fachboden

2 x Unterschrank Kinder
B/H/T 60/60/60cm
1 Drehtür
1 höhenverstellbare Fachboden

1 x Unterschrank Kinder
B/H/T 60/60/60cm
2 Schubladen 20 cm
1 Schublade 40 cm

1 x Gerätehochschrank
B/H/T 60/206/60cm
mit 2 Drehtüren
für Einbaukühl- und Gefrierschrank
Lüftungsschlitz in Sockel vorsehen

6 x Oberschränke B/H/T=60/65/40 cm
als Korpus
mit Drehtür unten verlängert als Griff
innen 2 höhenverstellbare Fachböden

Unterschränke:
Korpus: D00
Fronten: D02

Oberschränke:
Korpus: D00
Fronten: D01
Menge: 1,000 St

**12.020 Speisewagen GN**
Speisewagen für 3x GN1/1
B/H/T: 120/92/60
mit Warmhaltefunktion
Edelstahl
Menge: 1,000 St

**12.030 Sockel**
durchgehender Sockel unter Schränken
L= 832cm
H= 10 cm
Dekor D02
Menge: 1,000 St

**12.040 Einbaukühl/Gefrier-Schrank**
Einbaukühl/Gefrier-Schrank, hoher Kühlschrank mit Gefrierkombination
als Einbaukühlschrank Markenfabrikat

inkl. Getränkefach in Tür
min. Energieeffizienzklasse C
inkl. Schleppscharnier
Menge: 1,000 St

**12.050 Enbaugeschirrspüler**
Einbaugeschirrspüler
Markenfabrikat als semiprofessionelle Spülmaschine
mit leistugnsstarkem Kurzprogramm
für den bündigen Einbau in Küchenzeile
Nischengröße B/H/T=60/80/60 cm

vollintegriert
Leitprodukt: Miele PFD 400
Menge: 1,000 St

**12.060 Arbeitsplatte**
Arbeitsplatte für zuvor beschiebene Unterschränke

als Kompaktplatte ca 19mm
RESOPAL® Compact Creative Selection
mit Ausschnitten für Herd, GN Behälter, Armatur und Einbauspüle
Teil 1 : B/T= ca. 182/62 cm
Teil 2 : B/T= ca. 282/62 cm

HPL 38mm
D05a
Teil 3 : B/T= ca. 182/62 cm

Dekor: D05a
Menge: 1,000 St

**12.070 Abfallsammler**
Abfallsammler für zuvor beschriebenen Unterschrank
passend für Tür zum Einhängen
zweifach für Abfalltrennung geteilt
Menge: 1,000 St

**12.080 Spülarmatur**
Einhand-Spültischbatterie
Hansgrohe, Focus M41
Einhebel-Küchenmischer 240, Ausziehbrause, 2jet
Oberfläche: Chrom
Artikelnummer: 31815000
oder gleichwertig
Menge: 1,000 St

**12.090 Einbauspüle**
Einbauspüle für Korpus 60 cm,
in Edelstahl gebürstet
inkl. Lochbohrung für Armatur
mit Abtropffläche
Maße ca. B/T=40/55 cm
Menge: 1,000 St

**12.100 Blenden**
Seitlichen notwendigen Blenden
für den gesamten Schränke

Dekor:
oben: D01
unten: D02
Menge: 1,000 St

**12.110 Handwaschbecken**
Handwaschbecken Keramik rund
R=39 cm
mit Überlauf
Villeroy und Boch Loop and Friends oder gleichwertig
Menge: 1,000 St

**12.120 Hochdruck- Waschbecken-Armatur**
Hochdruck Waschbecken-Armatur
Focus M42
Einhebel-Küchenmischer 120, CoolStart, EcoSelection 12 l/min, 1jet
Oberfläche: chrom
Artikelnummer: 71805000
Menge: 1,000 St

**12.130 Rückwand**
Rückwand über zuvor beschriebenen Unterschränken
flächig und nicht sichtbar auf Wand aufgebracht
Abrechnung nach Sichtfläche, Verschnitt wird nicht vergütet,
bauseits Ausschnitte für Steckdosen und Fenster vorsehen
H= 60cm
Maße Länge 1:  182cm
Maße Länge 2:  590cm

Dekor D05
Menge: 1,000 St

**12.140 Arbeitsplatzbeleuchtung LED**
eingefrästes LED Band in Unterseite Oberschrank
inkl. Konverter
L1=182cm
L2=590cm
Menge: 1,000 St

**12.150 Kochfeld Induktion**
Induktionskochfeld für den flächenbündigen Einbau
in Arbeitsplatte mit 4 Kochstellen
Bedienelemente, mit Touch-Panel, mit integrietem
Umluftabzug nach unten, ohne  Rahmen

Breite ca. 55cm
Höhe in 4-6 cm
Tiefe in 50 - 54 cm
Material Glaskeramik
z. B. Siemens PowerLine ED651BS16E - iQ300 Induktionskochfeld mit Dunstabzug
oder gleichwertig
Menge: 1,000 St

**12.160 Dunstabzug nach unten**
Dunstabzug nach unten
in die Küchenzeile integriert,
als Automatikberieb mit Haube,
die bei Nutzung aus der Küchenzeile nach oben fährt;

Maße ca. 60/40/45 cm
Menge: 1,000 St

**12.170 Backofen**
Backofen als
Einbaulösung im Unterschrank
als Markenfabrikat
passend für Gerätenische 56/60/56 cm

z. B. Bosch HBA272BB3
oder gleichwertig
Menge: 1,000 St

### Titel 13 1.OG Garderobe 1-02

*Hinweis: Herstellen, liefern und montieren von Einbaugarderobe für 1. OG*
Herstellen, liefern und montieren einer Garderobe im 1.OG.

**13.010 Garderobe HPT**
Garderobenregal mit Unterteilungen und Drehtüre,
Seitenwände für Unterteilungen als Eigentumsfächer,
unsichtbar und dauerhaft auf Birkenstämme 80mm befestigt nach statischer Anforderung.
Boden und Decke aus Holzwerkstoffplatte 19mm mit Oberfläche HPL
Birkenstämme als konstruktion zu Boden befestigt,
Unterteilungen 10mm
Anforderungen an Einzelfächer
Innermaße B/H/T= 24/29/22cm
an Bodenunterseite für jedes Fach je 1 Hacken befestigen
z.B. Häfele 84265236 Deckenhacken aus Polyamid mit 3 Haken
oder gleichwertig
Gesamte Höhe: 127cm

Für 16 Kinder
Menge: 1,000 St

**13.020 Sitzbank mit Rost für Schuhe**
Sitzbank als Holzwerkstoffplatte mit Beschichtung HPL D=40mm
Tiefe=43cm
in regelmaßigen Abständen nach stätischen Anforderungen
mit Unterteilungen als Eigentumsfächer
und Rost für Schuhe
Anforderungen an Einzelfächer
Innermaße B/H/T= 23/32/36cm
Sitzhöhe KiGa: 36cm
Sitzhöhe Krippe: 26cm
Sitzbänke beideseitig abgerundet r= ca18cm

Sitzbank integriert mit Garderobe
Abstand zu Birkenstamm für längere Jacken vorsehen
Dekor: D04

IARC_GARDEROBEN_Entwurf_1_20
IARC_00_30_GR_0010_CC_Möblierung-EG
Menge: 8,000 lfm

**13.030 Sitzbank**
Sitzbank integriert mit Garderobe
Tiefe= 45 cm
aus Trägerplatte mit 38 mm
und HPL-Beschichtung
und farbgleicher ABS-Kante
Sitzbänke beideseitig abgerundet r= ca18cm

B/H/T=340/30/45 cm

sonst nach Zeichnung
IARC_00_30_GR_0011_CC_Möblierung-1OG
Dekor: D04
Menge: 6,000 lfm

### Titel 14 1.OG Lagerräume

*Hinweis: Herstellen, liefern und montieren von Möbel für Lager im 1. OG*
Herstellen, liefern und montieren Schwerlastregale in Räume: 1-09, 1-23, 1-24 im 1.OG
sonst nach Zeichnungen:
IARC_1OG_Lager 1_20
IARC_1OG_Lager2 1_20

**14.010 Schwerlastregale freistehend**
B/H/T: 100/200/60cm
Menge: 12,000 St

**14.020 Schwerlastregale Wandmontage 100**
B/H/T: 100/200/50cm
Menge: 18,000 St

**14.030 Schwerlastregale Wandmontage 80**
B/H/T: 80/200/50cm
Menge: 4,000 St

**14.040 E-UVT Verkleidung**
ca. B/H/T: 105/?/16 cm
anpassen zu EVT, mit Revisionsklappe/Türe
Dekor:
D06 (weiß)
Menge: 1,000 St

### Titel 15 1.OG Leitung

*Hinweis: Herstellen, liefern und montieren von Möblierung und Einbauten*
Herstellen, liefern und montieren von Möblierung und Einbauten
für die Leitung Büro im 1.OG (Raum 1-32)

inklusive Möbelgriffe
sonst nach Zeichnung
Plan: IARC_System Schreiner Möblierung 1OG
IARC_00_30_GR_0011_CC_Möblierung-1OG

**15.010 Hängeregister Schrank**
1 x Unterschrank B/H/T 100/100/60cm
als Korpus
4 innenliegende Auszüge für Hängeregister

1 x  Unterschrank B/H/T 50/100/60cm
als Korpus
2 innenliegende Auszüge für Hängeregister

inkl Sockel
mit Möbelgriff
Korpus: D01
Fronten: D06
Menge: 1,000 St

**15.020 Kleingefache**
freistehend Ablageregal als Kleingefache
Korpus mit 2 Innenseiten und
3 festen Fachböden (6 Einzelfächer)
für Dokumente passend für Din A4 Blätter
B/TH/T= 73/25/30 cm
mit Blende zur Wand

Dekor D06
Menge: 1,000 St

### Titel 16 1.OG System Schreiner-Möblierung

*Hinweis: Herstellen, liefern und montieren lose Möblierung in 1.OG*
Herstellen, liefern und montieren lose Möblierung in 1.OG Räumen:
Gruppenräumen: 1-26, 1-28
Intens 1, 1-25
Intens 2, 1-29
Wasch/Trockenraum 1-22
Leitung 1-32
Therapie 1-12, 1-15, 1-18, 1-30
Personalraum 1-07
Büro 1-10, 1-16
Besprechung 1-17
Garderobe 1-02

Die Möbelstücke sind in die Tabelle und
auf dem Grundriss nummeriert.

sonst nach Zeichnung:
IARC_System Schreiner-Möblierung 1OG
IARC_00_30_GR_0011_CC_Möblierung-1OG

**16.010 01. offenes Regal**
offenes Regal
als Korpus
B/H/T 100/200/45cm
mit Rückwand
Mit 4 höhenverstellbaren Böden
und Sockelleiste.
Regal 01 : IARC_System Schreiner-Möblierung EG
Menge: 9,000 St

**16.020 03. teiloffenes Regal**
Teiloffenes Regal
als Korpus
B/H/T 100/200/45cm
mit Rückwand
Untere Teil geschlossen mit Möbelschloss
mit 2 Drehtür 50/80cm
Mit 3 höhenverstellbaren Böden
und 1 feste Boden
und Sockelleiste.
Regal 01 : IARC_System Schreiner-Möblierung EG
Menge: 2,000 St

**16.030 05 Schrank**
Schrank, zweitürig symmetrisch
B/H/T 120/200/60,
4* höhenverstellbare Fachböden
1 fester Boden
Sockel 10cm
Türen aufschlagend, abschließbar mit einheitlichem Möbelschloss
Dekor:
Korpus: D00
Türen: D06
Menge: 7,000 St

**16.040 09 Schrank**
Schrank, zweitürig symmetrisch
B/H/T 100/200/45,
4* höhenverstellbare Fachböden
1 fester Boden
Sockel 10cm
Türen aufschlagend, abschließbar mit einheitlichem Möbelschloss
Dekor:
Korpus: D00
Türen: D06
Menge: 1,000 St

**16.050 10 Schrank**
Schrank, eintürig symmetrisch
B/H/T 60/200/60,
2* Feste Fachböden
1* Kleiderstange B=60cm
Sockel 10cm
Türen aufschlagend, abschließbar mit einheitlichem Möbelschloss
Dekor:
Korpus: D00
Türen: D06
Menge: 1,000 St

**16.060 15 offenes Regal**
offenes Regal
als Korpus
B/H/T 174/200/35cm
mit Rückwand
Mit 16 höhenverstellbaren Böden
(20 Plätze für Ausstellung)
und Sockelleiste

Raum: Garderobe 1-02
Regal 01 : IARC_System Schreiner-Möblierung EG
Menge: 1,000 St

### Titel 17 2.OG Küche/Speisesaal 2-15

*Hinweis: Herstellen, liefern und montieren einer Einbauküche im 2.OG*
Herstellen, liefern und montieren einer Einbauküche im Raum 2-15, im 2.OG
Schrankmöbel inklusiv Möbelgriffe

Möbelgriffe: Bügelgriff aus Stahl. rund, weiß
Häfele: Art.-Nr. 116.09.785 oder änlich

sonst nach Zeichnung: IARC_00_50_MP_0010_BB_Küche-2OG

**17.010 Schränke**
2 x Spülenunterschrank B/H/T 60/80/60cm
als Korpus
1 innenliegende Blende h=20 cm
1 Auszug für Abfallsammler h=80 cm

1 x Gerätenische für Einbaugeschirrspüler
B/H/T 60/80/60cm

4 x Unterschrank
B/H/T 60/80/60cm
2 Schubladen 20 cm
1 Schublade 40 cm

1 x Gerätehochschrank
B/H/T 60/226/60cm
mit 2 Drehtüren
für Einbaukühlschrank komplett

1 x Gerätehochschrank
B/H/T 60/226/60cm
mit 2 Drehtüren
für Backofen und Gefrierschrank

Lüftungsschlitz in Sockel vorsehen

1 x Hochschrank
B/H/T 60/226/60cm
mit 2 Drehtüren und Schubladen
Ausschnitt im Rückwand für innere Steckdose
(freistehende Mikrowelle)

8 x Oberschränke B/H/T=60/90/40 cm
als Korpus
mit Drehtür unten verlängert als Griff
innen 2 höhenverstellbare Fachböden

Korpus: D00
Fronten: D04

Theke:
1 x Spülenunterschrank B/H/T 60/80/60cm
als Korpus
1 innenliegende Blende h=20 cm
1 Auszug für Abfallsammler h=80 cm

1 x Unterschrank für Induktionskochfeld
B/H/T 80/80/60cm
2 Schubladen 20 cm
1 Schublade 40 cm

1 x Unterschrank
B/H/T 80/80/60cm
2 Schubladen 20 cm
1 Schublade 40 cm

1 x Unterschrank
B/H/T 60/80/60cm
2 Schubladen 20 cm
1 Schublade 40 cm

Korpus: D00
Fronten: D04
Menge: 1,000 St

**17.020 Sockel**
durchgehender Sockel unter Schränken
L= 550cm
H= 10 cm
Dekor D04

Theke
L=280cm
H= 10 cm
Dekor D04
Menge: 1,000 St

**17.030 Einbaukühlschrank**
Einbaukühlschrank
als Unter- und Oberbau
Markenfabrikat

inkl. Getränkefach in Tür
min. Energieeffizienzklasse C
inkl. Schleppscharnier
Menge: 1,000 St

**17.040 Einbaugefrierschrank**
Einbaugefrierschrank
als Unterbau
Markenfabrikat

inkl. Getränkefach in Tür
min. Energieeffizienzklasse C
inkl. Schleppscharnier
Menge: 1,000 St

**17.050 Einbaugeschirrspüler**
Einbaugeschirrspüler
Markenfabrikat als semiprofessionelle Spülmaschine
mit leistugnsstarkem Kurzprogramm
für den bündigen Einbau in Küchenzeile
Nischengröße B/H/T=60/80/60 cm

vollintegriert
Leitprodukt: Miele PFD 400
Menge: 1,000 St

**17.060 Backofen**
Backofen als
Einbaulösung im Unterschrank
als Markenfabrikat
passend für Gerätenische 56/60/56 cm

z. B. Bosch HBA272BB3
oder gleichwertig
Menge: 1,000 St

**17.070 Arbeitsplatte**
Arbeitsplatte für zuvor beschiebene Unterschränke
als Kompaktplatte ca 19mm

RESOPAL® Compact Creative Selection

mit Ausschnitten für Herd, Armatur, Warmhaltewagen und Spüle
Teil 1 : B/T= ca. 360/62 cm
Theke:
Teil 2 : B/T= ca. 450/85 cm
Theke Seiten links und rechts vertikal: 2x 62/90cm
Dekor: D09a
Menge: 1,000 St

**17.080 Thekenplatte**
Thekenplatte
unterfahrbar

als Kompaktplatte ca 19mm
mit Ausschnitt für  Stütze
B/T= ca. 447/52 cm
OK= 74cm
Dekor: D09a
Menge: 1,000 St

**17.090 Thekenrückwand**
Thekenrückwand
B/H= ca. 416/90 cm
Dekor: D04
Menge: 1,000 St

**17.100 Abfallsammler**
Abfallsammler für zuvor beschriebenen Unterschrank
passend für Tür zum Einhängen
zweifach für Abfalltrennung geteilt.
Menge: 2,000 St

**17.110 Spülarmatur**
Einhand-Spültischbatterie
Hansgrohe, Focus M41
Einhebel-Küchenmischer 240, Ausziehbrause, 2jet
Oberfläche: chrom
Artikelnummer: 31815000
oder gleichwertig
Menge: 2,000 St

**17.120 Einbauspüle**
Einbauspüle für Korpus 60 cm,
in Edelstahl gebürstet
inkl. Lochbohrung für Armatur
mit Abtropffläche
Maße ca. B/T=40/55 cm
Menge: 2,000 St

**17.130 Handwaschbecken**
Handwaschbecken Keramik rund
R=39 cm
mit Überlauf
Villeroy und Boch Loop and Friends oder gleichwertig
Menge: 1,000 St

**17.140 Hochdruck- Waschbecken-Armatur**
Hochdruck Waschbecken-Armatur
Focus M42
Einhebel-Küchenmischer 120, CoolStart, EcoSelection 12 l/min, 1jet
Oberfläche: chrom
Artikelnummer: 71805000
Menge: 1,000 St

**17.150 Blenden**
Seitlichen notwendigen Blenden
für den gesamten Schränke
links: 4cm
rechts: 5cm
oben: 5cm
Dekor: D04
Menge: 1,000 St

**17.160 Deko Leiste**
dekorative Leiste H=9cm (Halbkreise Motiv d=10cm)
B/H= 540/33cm
Dekor: D02
Menge: 1,000 St

**17.170 Rückwand**
Rückwand über zuvor beschriebenen Unterschränken
flächig und nicht sichtbar auf Wand aufgebracht
Abrechnung nach Sichtfläche, Verschnitt wird nicht vergütet,
bauseits Ausschnitte für Steckdosen und Fenster vorsehen

Maße:  B/H=360/60cm
Dekor D09
Menge: 1,000 St

**17.180 Arbeitsplatzbeleuchtung LED**
eingefrästes LED Band in Unterseite Oberschrank
inkl. Konverter
L1=360cm (Oberschränke)
warmweiß
Menge: 1,000 St

**17.190 Kochfeld Induktion**
Induktionskochfeld für den flächenbündigen Einbau
in Arbeitsplatte mit 4 Kochstellen
Bedienelemente, mit Touch-Panel, mit integrietem Umluftabzug nach unten
ohne  Rahmen

Breite ca. 55cm
Höhe in 4-6 cm
Tiefe in 50 - 54 cm
Material Glaskeramik
z. B. Siemens PowerLine ED651BS16E - iQ300 Induktionskochfeld
mit Dunstabzug
oder gleichwertig
Menge: 1,000 St

**17.200 Dunstabzug nach unten**
Dunstabzug nach unten
in die Küchenzeile integriert,
als Automatikberieb mit Haube,
die bei Nutzung aus der Küchenzeile nach oben fährt;

Maße ca. 60/40/45 cm
Menge: 1,000 St

**17.210 Eckbank**
Eckbank aus Massivholz (Weisstanne) geölt
im Winkel von 90 Grad, freistehend auf Füßen, an die Wand gerückt.
L1: 237cm
L2: 300cm
H: ca 93cm
Sitzhöhe: 45cm
Rückenlehne separat an der Wand befestigt.
Sonst nach Zeichnung: IARC_00_50_MP_0010_AA_Küche-2OG
Menge: 1,000 St

**17.220 Schrank Alpenhütte Raum 2-16**
Schrank, zweitürig symmetrisch
B/H/T 120/200/60,
4* höhenverstellbare Fachböden
1 fester Boden
Sockel 10cm
Türen aufschlagend, abschließbar mit einheitlichem Möbelschloss
mit Ausschnitt Herz Motiv statt Griffe

Korpus und Fronten:
Dekor: D08
nach Zeichnung: IARC_00_50_MP_0010_AA_Küche-2OG
Menge: 2,000 St

### Titel 18 2.OG Waschtisch Bereich

*Hinweis: Herstellen, liefern und montieren einer Rückwand*
Herstellen, liefern und montieren einer Rückwand in Räumen:
 2-04, 2-11, 2-12, 2-14, 2-24, 2-26, 2-27 im 2.OG

sonst nach Zeichnung: IARC_System Schreiner-Möblierung 2.OG

**18.010 Rückwand**
Rückwand für Waschtisch
flächig und nicht sichtbar auf Wand aufgebracht
Abrechnung nach Sichtfläche, Verschnitt wird nicht vergütet,
bauseits Ausschnitte für Steckdosen vorsehen

aus wasserdichte Trägerplatte 19 mm
mit HPL-Beschichtung und farbgleicher ABS-Kante

Maße:  B/H=120x120cm
Dekor D01
Menge: 7,000 St

### Titel 19 2. OG Garderobe

*Hinweis: Herstellen, liefern und montieren eine Garderobe in Raum 2-02*
Herstellen, liefern und montieren eine Garderobe in Raum 2-02

Zeichnungen:
IARC_00_30_GR_0012_CC_Möblierung-2OG
IARC_GARDEROBEN_Entwurf_1_20

**19.010 Garderobe**
teiloffenes Garderobenregal mit Unterteilungen und Drehtüre
Seitenwände für Unterteilungen als Eigentumsfächer
unsichtbar und dauerhaft auf Birkenstämme 80mm befestigt nach statischer Anforderung
Boden und Decke aus Holzwerkstoffplatte 19mm mit Oberfläche HPL
Unterteilungen 10mm
Anforderungen an Einzelfächer
Innermaße B/H/T= 24/29/22cm
an Bodenunterseite für jedes Fach je 1 Hacken befestigen
z.B. Häfele 84265236 Deckenhacken aus Polyamid mit 3 Haken
oder gleichwertig
Gesamte höhe: 127cm

Für 50 Kinder

Sonst nach Zeichnung:
IARC_GARDEROBEN_Entwurf_1_20
IARC_00_30_GR_0010_CC_Möblierung-EG

Dekor: D06
Menge: 1,000 St

**19.020 Sitzbank mit Rost für Schuhe**
Sitzbank als Holzwerkstoffplatte mit Beschichtung HPL
D=40mm
Tiefe=32cm
in regelmaßigen Abständen nach stätischen Anforderungen
mit Unterteilungen als Eigentumsfächer
und Rost für Schuhe
Anforderungen an Einzelfächer
Innermaße B/H/T= 23/32/36cm
Sitzhöhe: 36cm
Sitzbänke beideseitig abgerundet r= ca18cm

Sitzbank integriert mit Garderobe
Dekor: D04

IARC_GARDEROBEN_Entwurf_1_20
IARC_00_30_GR_0010_CC_Möblierung-EG
Menge: 7,500 lfm

**19.030 Sitzbank**
Sitzbank integriert mit Garderobe
Tiefe= 45 cm
aus Trägerplatte mit 38 mm
und HPL-Beschichtung
und farbgleicher ABS-Kante
Sitzbänke beideseitig abgerundet r= ca18cm

B/H/T=210/30/45 cm
sonst nach Zeichnung
IARC_00_30_GR_0011_CC_Möblierung-2OG

Dekor: D04
Menge: 2,500 lfm

### Titel 20 2. OG System Schreiner-Möblierung

*Hinweis: Herstellen, liefern und montieren lose Möblierung im 2.OG*
Herstellen, liefern und montieren lose Möblierung in 2.OG Räumen:
Gruppenräumen: 2-12, 2-14, 2-26, 2-24
Snoezelen 2-09
Mehrzweckraum 2-26
Atelier 2-04
Büro, Büro GL 2-13, 2-25
Therapie 2-11, 2-27

Die Möbelstücke sind in die Tabelle und
auf dem Grundriss nummeriert

sonst nach Zeichnung:
IARC_System Schreiner-Möblierung 2OG
IARC_00_30_GR_0012_CC_Möblierung-2OG

**20.010 01. offenes Regal**
offenes Regal
als Korpus
B/H/T 100/200/45cm
mit Rückwand
Mit 4 höhenverstellbaren Böden
und Sockelleiste

Regal 01 : IARC_System Schreiner-Möblierung EG
Menge: 8,000 St

**20.020 02. offenes Regal**
offenes Regal
als Korpus
B/H/T 70/200/45cm
mit Rückwand
Mit 4 höhenverstellbaren Böden
und Sockelleiste

Regal 01 : IARC_System Schreiner-Möblierung EG
Menge: 2,000 St

**20.030 05 Schrank**
Schrank, zweitürig symmetrisch
B/H/T 120/200/60,
4* höhenverstellbare Fachböden
1 fester Boden
Sockel 10cm
Türen aufschlagend, abschließbar mit einheitlichem Möbelschloss
Dekor:
Korpus: D00
Türen: D06

im Raum 2-16
2xSchrank 05
Dekor: D08
nach Zeichnung: IARC_00_50_MP_0010_AA_Küche-2OG
Menge: 8,000 St

**20.040 05 Schrank wasserdicht Raum 2-23**
Schrank, zweitürig symmetrisch
B/H/T 120/200/60,
aus wasserdichte Trägerplatte
4* höhenverstellbare Fachböden
1 fester Boden
Sockel 10cm
Türen aufschlagend, abschließbar mit einheitlichem Möbelschloss

Korpus und Fronten:
Dekor: D06
Menge: 1,000 St

**20.050 06 Schrank**
Schrank, zweitürig symmetrisch
B/H/T 100/200/60,
4* höhenverstellbare Fachböden
1 fester Boden
Sockel 10cm
Türen aufschlagend, abschließbar mit einheitlichem Möbelschloss
Dekor:
Korpus: D00
Türen: D06
Menge: 2,000 St

**20.060 08 Schrank**
Schrank, eintürig symmetrisch
B/H/T 60/200/60,
4* höhenverstellbare Fachböden
1 fester Boden
Sockel 10cm
Türen aufschlagend, abschließbar mit einheitlichem Möbelschloss
Dekor:
Korpus: D00
Türen: D06
Menge: 2,000 St

**20.070 09 Schrank**
Schrank, zweitürig symmetrisch
B/H/T 100/200/45,
4* höhenverstellbare Fachböden
1 fester Boden
Sockel 10cm
Türen aufschlagend, abschließbar mit einheitlichem Möbelschloss
Dekor:
Korpus: D00
Türen: D06
Menge: 1,000 St

**20.080 12 Schrank**
Schrank, zweitürig symmetrisch
B/H/T 100/90/60,
2* höhenverstellbare Fachböden
Sockel 10cm
Türen aufschlagend, abschließbar mit einheitlichem Möbelschloss
Dekor:
Korpus: D00
Türen: D06
Menge: 2,000 St

### Titel 21 WC-Trennwände

*Hinweis: Trennwandsystem z.B. Typ B-Bambino Klassik*
Herstellen, liefern und montieren von Trennwänden
der Firma KEMMLIT-Bauelemente GmbH oder absolut gleichwertig

Angebotenes Produkt: _______________________

Ausführung:
Kindergarten WC-Trennwandsystem
unfallsicher nach den Sicherheitsbestimmungen des GUV.
Die Konstruktion muss zur Sicherstellung einer hohen Stabilität TÜV-geprüft sein, das Prüfzeugnis
ist mit der Angebotsabgabe einzureichen. Zum Nachweis der Sicherheit ist eine zusätzliche
GS-Prüfung vorzuweisen. Das Trennwandsystem bietet aus Gründen der Langlebigkeit eine
Herstellergarantie von 7 Jahren auf alle Funktionsteile.

Höhe:
1400 mm einschl. 120 mm Bodenfreiheit.

Wände:
13 mm starke HPL-Vollkernplatten nach DIN EN 438
(DIN 16926). Wasserbeständig, fäulnissicher,
widerstandsfähig gegen Beschädigungen und
besonders pflegeleicht.
Die Ecken zur Vermeidung von Verletzungen im
Radius von 30 mm gerundet. Wandanschlüsse durch
stabile Aluminium-Plattenhalter, pulverbeschichtet,
zum Ausgleich von Bautoleranzen.

Füße:
Ø 20 mm, höhenverstellbar, aus Aluminium
pulverbeschichtet mit Edelstahlteller und trittfester
Abdeckrosette aus Nylon. (Klebefüße sind aus
Sicherheitsgründen nicht zugelassen).

Türen Variante 1
In gleicher Konstruktion wie die Wände, mit
Sicherheits-Fingerklemmschutz, aus 20 mm breitem
Fingerklemmschutzprofil an der Anschlagseite und
durchlaufendem Aluminium-Fingerklemmschutzrohr
auf der Bandseite. Pendeltüren sind nicht erlaubt,
Türöffnung nur nach außen.

Beschläge:
3-Rollen-Sicherheitsfederband, Ø 20 mm,
mit durchgehendem Aluminium-
Fingerklemmschutzrohr zwischen den Bändern.

Türgriffe:
Sicherheits-Ringgriff aus schlag- und
Bruchsicherem Nylon mit integriertem
Gummidämpfer als Türanschlag.

Farben:
Wand- und Türenfarben gemäß Farbkarte
(mindestens 15 Farben).

Profile, Beschläge, Türgriffe, Füße und Zubehör
in den gleichen durchgängigen Farben
entsprechend dem Farbkonzept
(mindestens 6 Farben).

Garantie:
7 Jahre Hersteller Garantie
Preise inkl. Fracht- und Montagekosten.
sonst nach Zeichnung in Fliesenspiegeln der Geschosse.

**21.010 WC Kabinen EG 0-23 3 Kabinen**
EG WC/Waschraum Kinder (Raum 0-23)
Liefern und montieren einer WC-Kabine wie in der Leitposition beschrieben,
bestehend aus Türfront mit 3 Kabinentüren,
zwischen Massivwand und freistehend montiert und
3 Stichwänden als WC-Trennung

Wandansatzstück links B= 15 cm
Tür 1 B=52 cm
Zwischenwand B= 20 cm
Tür 2 B= 57 cm
Zwischenwand B= 20 cm
Tür 3 B= 57 cm
Wandansatzstück rechts B= 15 cm

Trennwand Stichwand
B=120cm
3 Stück
Menge: 1,000 St

**21.020 WC Kabinen EG 0-23 2 Kabinen**
EG WC/Waschraum Kinder (Raum 0-23)
Liefern und montieren einer WC-Kabine wie in der Leitposition beschrieben,
bestehend aus Türfront mit 2 Kabinentüren,
zwischen Trockenbauwand und freistehend montiert und
2 Stichwänden als WC-Trennung

Wandansatzstück links B= 15 cm
Tür 1 B=52 cm
Zwischenwand B= 20 cm
Tür 2 B= 57 cm
Wandansatzstück rechts B= 15 cm

Trennwand Stichwand
B=120cm
2 Stück
Menge: 1,000 St

**21.030 WC Kabinen EG 1-27 2 Kabinen**
EG WC/Waschraum Kinder (Raum 0-14)
Liefern und montieren einer WC-Kabine wie in der Leitposition beschrieben,
bestehend aus Türfront mit 2 Kabinentüren,
zwischen Trockenbauwand und freistehend montiert und
2 Stichwänden als WC-Trennung

Wandansatzstück links B= 15 cm
Tür 1 B=52 cm
Zwischenwand B= 20 cm
Tür 2 B= 57 cm
Wandansatzstück rechts B= 15 cm

Trennwand Stichwand
B=120cm
2 Stück
Menge: 1,000 St

**21.040 WC Kabinen EG 1-27 3 Kabinen**
EG WC/Waschraum Kinder (Raum 1-27)
Liefern und montieren einer WC-Kabine wie in der Leitposition beschrieben,
bestehend aus Türfront mit 3 Kabinentüren
Fensterpfosten und freistehend montiert und
3 Stichwänden als WC-Trennung

Wandansatzstück links B= 15 cm
Tür 1 B=52 cm
Zwischenwand B= 20 cm
Tür 2 B= 57 cm
Zwischenwand B= 20 cm
Tür 3 B= 57 cm
Wandansatzstück rechts B= 15 cm

Trennwand Stichwand
B=120cm
3 Stück
Menge: 1,000 St

**21.050 WC Kabinen EG 0-23 1 Kabine**
EG WC/Waschraum Kinder (Raum 0-23)
Liefern und montieren einer WC-Kabine wie in der Leitposition beschrieben,
bestehend aus Türfront mit 1 Kabinentür
Fensterpfosten und Trockenbauwand montiert und
für behindertengerechte Kabine für Kinderrollstühle

Wandansatzstück links B= 25 cm
Tür 1 B=70 cm
Wandansatzstück rechts B= 90 cm
Menge: 1,000 St

### Titel 22 Verkofferungen

**22.010 E-UVT Verkleidung**
ca. B/H/T: 120/300/25 cm
anpassen an Elektro Unterverteilung
Dekor:
D06 (weiß)
Menge: 4,000 St

**22.020 Revisionsklappen**
Einarbeiten und Einpassen von Revisionsklappen ca. 50/50cm in vorgenannte Verkleidung flächenbündig.
Menge: 4,000 St

**22.030 Elektro Steigtrassen**
ca. B/H/T: 50/300/25 cm
Verkofferung der Seigtrassen revisionierbar mit Einhängebeschlag für vorhandene
Stiegtrassen incl. Unterkonstrukton von FFB bis UK Decke.
Dekor: D06 (weiss)
Menge: 8,000 St

### Titel 23 Stundenlohnarbeiten

**23.010 Facharbeiter**
Facharbeiter, Stundenlohnarbeiten
für evtl. erforderliche Arbeiten, die nicht im
Leistungsverzeichnis erfasst sind, werden verrechne
Menge: 35,000 Std

**23.020 Helfer**
Helfer, Stundenlohnarbeiten
für evtl. erforderliche Arbeiten, die nicht im
Leistungsverzeichnis erfasst sind, werden verrechnet
für Helfer:
Menge: 35,000 Std

**23.030 Schlüsselmanagement**
für alle beschriebenen Möbelschlüssel.
Erstellen eines Gesamt-Schließplans in Absprache mit
der Bauleitung und dem Bauherrn.
Alle Schließungen müssen in Mehrfachkombinationen und
unterschiedlichen Zugangsberechtigungen möglich sein.
Für jedes Einzelschloss sind jeweils 5 Schlüssel der
unterschiedlichen Schließgruppen zu liefern.
Menge: 1,000 St

**23.040 Verfugung**
Verfugungen Silikon/Acryl an sichtbaren Übergängen von
Bauteilen
z.B. im Anschluss Sockel / Fußboden, inkl.
Fugenvorbehandlung und Fugengrund
für Verfugungen soweit diese nicht bereits in
Einzelpositionen beschrieben sind.
Menge: 150,000 m

USt %: 19,00
